# Cañería de distribución de agua, para climatización

- Propiedad del archivo: CYPE Ingenieros S.A.
- Formato: FIEBDC-3/2016
- Programa: Generador de precios de la construcción. CYPE Ingenieros, S.A.
- Fecha: 16/05/2024
- Ámbito geográfico: Argentina
- Divisa: ARS
- Costes indirectos: 3 %
- Gastos generales: 13 %
- Beneficio industrial: 6 %
- IVA: 21 %

## I Instalaciones

### IC Calefacción, refrigeración, climatización y agua caliente sanitaria

#### ICS Sistemas de conducción de agua

**ICS011** m Cañería de distribución de agua, para climatización.
Cañería de distribución de agua fría y caliente de climatización formada por caño de polietileno reticulado (PE-Xa), con barrera de oxígeno (EVOH), de 16 mm de diámetro exterior y 2 mm de espesor, PN=6 atm, suministrado en rollos, colocado superficialmente en el interior del edificio, con aislamiento mediante coquilla flexible de espuma elastomérica. Incluso material auxiliar para montaje y sujeción a la obra, accesorios y piezas especiales.
Incluye: Replanteo. Colocación y fijación de cañerías, accesorios y piezas especiales. Colocación del aislamiento.
Criterio de cómputo de proyecto: Longitud medida según documentación gráfica de Proyecto.
Criterio de cómputo de obra: Se medirá la longitud realmente ejecutada según especificaciones de Proyecto.

| Código | Ud | Descripción | Rendimiento | Precio | Importe |
|---|---|---|---|---|---|
| mt37tpu413a | Ud | Material auxiliar para montaje y sujeción a la obra de las cañerías de polietileno reticulado (PE-Xa) con barrera de oxígeno (EVOH), de 16 mm de diámetro exterior. (material) | 1 | 1.8 | 1.800 |
| mt37tpu013ae | m | Caño de polietileno reticulado (PE-Xa), con barrera de oxígeno (EVOH), de 16 mm de diámetro exterior y 2 mm de espesor, PN=6 atm, suministrado en rollos, según ISO 15875-2, con el precio incrementado el 20% en concepto de accesorios y piezas especiales. (material) | 1 | 43.06 | 43.060 |
| mt17coe055ci | m | Coquilla de espuma elastomérica, con un elevado factor de resistencia a la difusión del vapor de agua, de 19 mm de diámetro interior y 25 mm de espesor, a base de caucho sintético flexible, de estructura celular cerrada. (material) | 1 | 3924.48 | 3924.480 |
| mt17coe110 | l | Adhesivo para coquilla elastomérica. (material) | 0.025 | 7795.98 | 194.900 |
| mo004 | h | Oficial calefaccionista. (mano de obra) | 0.128 | 12241.03 | 1566.852 |
| mo103 | h | Medio oficial calefaccionista. (mano de obra) | 0.128 | 8888.07 | 1137.673 |
| % | % | Herramientas | 2 % | 6868.765 | 137.375 |
|  |  | Costes directos |  |  | 7006.140 |

Residuos:
- colocación: mt37tpu013ae; factor de residuo 0.0275
- colocación: mt17coe055ci; factor de residuo 0.0664203

## Recursos

**mt37tpu013ae** m Caño de polietileno reticulado (PE-Xa)
Datos técnicos: Coste energético 7.363 MJ; Emisión de CO2 0.366 kg; Código LER 17 02 03; Masa del elemento 0.076 kg; Volumen 0.000127 m3

**mt17coe055ci** m Coquilla de espuma elastomérica
Datos técnicos: Coste energético 4.142 MJ; Emisión de CO2 0.182 kg; Código LER 17 02 03; Masa del elemento 0.0433 kg; Volumen 0.000072 m3
Residuos:
- embalaje: re170203 Plástico. (componente de residuo); rendimiento 0.003 kg; Código LER 17 02 03; Masa del elemento 1 kg; Volumen 0.001667 m3
