# Grupo hidráulico con intercambiador para circuito de calefacción

- Propiedad del archivo: CYPE Ingenieros S.A.
- Formato: FIEBDC-3/2016
- Programa: Generador de precios de la construcción. CYPE Ingenieros, S.A.
- Fecha: 28/01/2025
- Ámbito geográfico: Argentina
- Divisa: ARS
- Costes indirectos: 3 %
- Gastos generales: 13 %
- Beneficio industrial: 6 %
- IVA: 21 %

## I Instalaciones

### IC Calefacción, refrigeración, climatización y agua caliente sanitaria

#### ICS Sistemas de conducción de agua

**ICS112** Ud Grupo hidráulico con intercambiador para circuito de calefacción.
Módulo hidráulico mural, modelo Genia Splitter "SAUNIER DUVAL", para separación del circuito de generación del circuito de calefacción, de 500x360x250 mm, con sistema de llenado y vaciado, bomba de circulación y válvula de seguridad tarada a 3 bar para el circuito secundario, y sonda de temperatura.
Incluye: Replanteo. Colocación de los componentes del grupo. Conexionado y comprobación de su correcto funcionamiento.
Criterio de cómputo de proyecto: Número de unidades previstas, según documentación gráfica de Proyecto.
Criterio de cómputo de obra: Se medirá el número de unidades realmente ejecutadas según especificaciones de Proyecto.

| Código | Ud | Descripción | Rendimiento | Precio | Importe |
|---|---|---|---|---|---|
| mt38ghs010b | Ud | Módulo hidráulico mural, modelo Genia Splitter "SAUNIER DUVAL", para separación del circuito de generación del circuito de calefacción, de 500x360x250 mm, con sistema de llenado y vaciado, bomba de circulación y válvula de seguridad tarada a 3 bar para el circuito secundario, y sonda de temperatura. (material) | 1 | 1665637.93 | 1665637.930 |
| mo011 | h | Oficial montador. (mano de obra) | 0.35 | 34893.33 | 12212.666 |
| mo080 | h | Medio oficial montador. (mano de obra) | 0.35 | 25378.93 | 8882.626 |
| % | % | Herramientas | 2 % | 1686733.222 | 33734.664 |
|  |  | Costes directos |  |  | 1720467.886 |
