# Regulación de un circuito de calefacción por piso radiante

- Propiedad del archivo: CYPE INGENIEROS, S.A.
- Formato: FIEBDC-3/2002
- Ámbito geográfico: Argentina
- Divisa: ARS
- Costes indirectos: 3.00 %
- Gastos generales: 13.00 %
- Beneficio industrial: 6.00 %
- IVA: 21.00 %

## I Instalaciones

### IC Calefacción, refrigeración, climatización y agua caliente sanitaria

#### ICE Emisores por agua para calefacción y refrigeración

**ICE157** Ud Regulación de un circuito de calefacción por piso radiante.
Válvula de regulación de la temperatura ambiente con limitador de la temperatura de retorno regulable entre 20°C y 40°C para un circuito de calefacción, modelo Schlüter-BEKOTEC-THERM-BTRTBR V2W "SCHLÜTER-SYSTEMS", con rueda de termostato para regulación de la temperatura entre 7°C y 28°C, purgador de aire, conexiones eurocono de 3/4", instalada en caja de 145x190x57 mm, empotrable en pared, con tapa lacada en blanco de 155x210 mm, y 2 curvatubos de plástico, con kit de 2 racores de cobre niquelado con salida roscada eurocono hembra, 16 mm x 3/4", modelo Schlüter-BEKOTEC-THERM-BTZ2 KV 16, para conexión del circuito de piso radiante a la válvula y kit de 2 racores de cobre niquelado con salida roscada eurocono macho, 16 mm x 3/4", modelo Schlüter-BEKOTEC-THERM-BTZ2 AN 16 para conexión del caño al circuito de alta temperatura. Totalmente montado, conexionado y probado.
Incluye: Replanteo de la unidad. Colocación y fijación de la unidad. Conexionado de la unidad a la cañería.
Criterio de cómputo de proyecto: Número de unidades previstas, según documentación gráfica de Proyecto.
Criterio de cómputo de obra: Se medirá el número de unidades realmente ejecutadas según especificaciones de Proyecto.

| Código | Ud | Descripción | Rendimiento | Precio | Importe |
|---|---|---|---|---|---|
| mt38sch150f | Ud | Válvula de regulación de la temperatura ambiente con limitador de la temperatura de retorno regulable entre 20°C y 40°C para un circuito de calefacción, modelo Schlüter-BEKOTEC-THERM-BTRTBR V2W "SCHLÜTER-SYSTEMS", con rueda de termostato para regulación de la temperatura entre 7°C y 28°C, purgador de aire, conexiones eurocono de 3/4", instalada en caja de 145x190x57 mm, empotrable en pared, con tapa lacada en blanco de 155x210 mm, y 2 curvatubos de plástico. (material) | 1.000 | 125780.46 | 125780.46 |
| mt38sch065eh | Ud | Kit de 2 racores de cobre niquelado con salida roscada eurocono hembra, 16 mm x 3/4", modelo Schlüter-BEKOTEC-THERM-BTZ2 KV 16 "SCHLÜTER-SYSTEMS". (material) | 1.000 | 4433.00 | 4433.00 |
| mt38sch066p | Ud | Kit de 2 racores de cobre niquelado con salida roscada eurocono macho, 16 mm x 3/4", modelo Schlüter-BEKOTEC-THERM-BTZ2 AN 16 "SCHLÜTER-SYSTEMS". (material) | 1.000 | 6672.04 | 6672.04 |
| mo004 | h | Oficial calefaccionista. (mano de obra) | 0.216 | 12241.03 | 2644.06 |
| mo103 | h | Medio oficial calefaccionista. (mano de obra) | 0.216 | 8888.07 | 1919.82 |
| % | % | Herramientas | 2 % | 141449.38 | 2828.99 |
|  |  | Costes directos |  |  | 144278.37 |
