# Zócalo cubre cables de aluminio

- Propiedad del archivo: CYPE INGENIEROS, S.A.
- Formato: FIEBDC-3/2002
- Ámbito geográfico: Argentina
- Divisa: ARS
- Costes indirectos: 3.00 %
- Gastos generales: 13.00 %
- Beneficio industrial: 6.00 %
- IVA: 21.00 %

## R Revestimientos

### RS Pisos

#### RSD Complementos para pisos

**RSD016** m Zócalo cubre cables de aluminio.
Zócalo de aluminio anodizado, acabado natural, Schlüter-DESIGNBASE-CQ 80 AE "SCHLÜTER-SYSTEMS", de 80 mm de altura, con espacio suficiente para alojamiento de cables, con perfil de separación de aluminio anodizado, acabado natural, Schlüter-DESIGNBASE-SG 125 AE. COLOCACIÓN: con clips a perfil soporte.
Incluye: Limpieza y preparación de la superficie soporte. Replanteo. Corte del perfil soporte y del zócalo. Colocación y fijación del perfil soporte. Corte y colocación, sobre el perfil soporte, del perfil de separación. Fijación del zócalo. Resolución de esquinas y encuentros. Limpieza final.
Criterio de cómputo de proyecto: Longitud medida según documentación gráfica de Proyecto, sin incluir huecos de puertas. No se ha incrementado el cómputo por roturas y recortes, ya que en la descomposición se ha considerado un 5% más de piezas.
Criterio de cómputo de obra: Se medirá la longitud realmente ejecutada según especificaciones de Proyecto.

| Código | Ud | Descripción | Rendimiento | Precio | Importe |
|---|---|---|---|---|---|
| mt18jrs736a | m | Perfil de separación de aluminio anodizado, acabado natural, Schlüter-DESIGNBASE-SG 125 AE "SCHLÜTER-SYSTEMS", de 29,5 mm de altura y 12,5 mm de ancho, suministrado en barras de 2,5 m de longitud. (material) | 1.050 | 109.12 | 114.58 |
| mt18jrs735cb | m | Zócalo de aluminio anodizado, acabado natural, Schlüter-DESIGNBASE-CQ 80 AE "SCHLÜTER-SYSTEMS", de 80 mm de altura, con espacio suficiente para alojamiento de cables, suministrado en barras de 2,5 m de longitud, incluso perfil soporte de PVC, accesorios de fijación del perfil soporte, y piezas para uniones, resolución de ángulos y terminaciones. (material) | 1.050 | 392.65 | 412.28 |
| mo023 | h | Oficial colocador de pisos. (mano de obra) | 0.216 | 11912.66 | 2573.13 |
| % | % | Herramientas | 2 % | 3099.99 | 62.00 |
|  |  | Costes directos |  |  | 3161.99 |
