# Zócalo cubre cables de aluminio

- Propiedad del archivo: CYPE Ingenieros S.A.
- Formato: FIEBDC-3/2016
- Programa: Generador de precios de la construcción. CYPE Ingenieros, S.A.
- Fecha: 16/05/2024
- Ámbito geográfico: Argentina
- Divisa: ARS
- Costes indirectos: 3 %
- Gastos generales: 13 %
- Beneficio industrial: 6 %
- IVA: 21 %

## R Revestimientos

### RS Pisos

#### RSD Complementos para pisos

**RSD016** m Zócalo cubre cables de aluminio.
Zócalo de aluminio anodizado, acabado natural, Schlüter-DESIGNBASE-CQ 80 AE "SCHLÜTER-SYSTEMS", de 80 mm de altura, con espacio suficiente para alojamiento de cables. COLOCACIÓN: con clips a perfil soporte.
Incluye: Limpieza y preparación de la superficie soporte. Replanteo. Corte del perfil soporte y del zócalo. Colocación y fijación del perfil soporte. Fijación del zócalo. Resolución de esquinas y encuentros. Limpieza final.
Criterio de cómputo de proyecto: Longitud medida según documentación gráfica de Proyecto, sin incluir huecos de puertas. No se ha incrementado el cómputo por roturas y recortes, ya que en la descomposición se ha considerado un 5% más de piezas.
Criterio de cómputo de obra: Se medirá la longitud realmente ejecutada según especificaciones de Proyecto.

| Código | Ud | Descripción | Rendimiento | Precio | Importe |
|---|---|---|---|---|---|
| mt18jrs735cb | m | Zócalo de aluminio anodizado, acabado natural, Schlüter-DESIGNBASE-CQ 80 AE "SCHLÜTER-SYSTEMS", de 80 mm de altura, con espacio suficiente para alojamiento de cables, suministrado en barras de 2,5 m de longitud, incluso perfil soporte de PVC, accesorios de fijación del perfil soporte, y piezas para uniones, resolución de ángulos y terminaciones. (material) | 1.05 | 392.65 | 412.283 |
| mo023 | h | Oficial colocador de pisos. (mano de obra) | 0.162 | 11912.66 | 1929.851 |
| % | % | Herramientas | 2 % | 2342.134 | 46.843 |
|  |  | Costes directos |  |  | 2388.977 |

Residuos:
- colocación: mt18jrs735cb; factor de residuo 0.024

## Recursos

**mt18jrs735cb** m Zócalo de aluminio anodizado
Datos técnicos: Coste energético 284.239 MJ; Emisión de CO2 21.466 kg; Código LER 17 04 02; Masa del elemento 2.48 kg; Volumen 0.001653 m3
Residuos:
- embalaje: re170203 Plástico. (componente de residuo); rendimiento 0.008 kg; Código LER 17 02 03; Masa del elemento 1 kg; Volumen 0.001667 m3
