# Sistema de calefacción por piso radiante eléctrico, con capa de mortero

- Propiedad del archivo: CYPE Ingenieros S.A.
- Formato: FIEBDC-3/2016
- Programa: Generador de precios de la construcción. CYPE Ingenieros, S.A.
- Fecha: 16/05/2024
- Ámbito geográfico: Argentina
- Divisa: ARS
- Costes indirectos: 3 %
- Gastos generales: 13 %
- Beneficio industrial: 6 %
- IVA: 21 %

## I Instalaciones

### IC Calefacción, refrigeración, climatización y agua caliente sanitaria

#### ICM Emisores eléctricos para calefacción

**ICM054** m² Sistema de calefacción por piso radiante eléctrico, con capa de mortero.
Sistema Schlüter-DITRA-HEAT-E "SCHLÜTER-SYSTEMS" de calefacción por piso radiante eléctrico, compuesto por lámina de polipropileno, modelo Schlüter-DITRA-HEAT-DH5 12M, suministrada en rollos de 12,5x1 m y 5,5 mm de espesor, adherida al soporte con adhesivo cementoso aplicado en capa fina, y cable calefaccionista eléctrico, modelo Schlüter-DITRA-HEAT-DH E CHC 4, con una potencia de 80 W/m², para recubrir con un contrapiso en capa fina y un solado de piedra natural o de baldosas cerámicas (no incluidos en este precio).
Incluye: Limpieza y preparación de la superficie soporte. Aplicación del adhesivo en capa fina para soporte de la lámina de desolidarización. Colocación de la lámina de desolidarización. Colocación del cable calefaccionista sobre la lámina de desolidarización. Conexionado y comprobación de su correcto funcionamiento.
Criterio de cómputo de proyecto: Superficie útil, medida según documentación gráfica de Proyecto.
Criterio de cómputo de obra: Se medirá la superficie realmente ejecutada según especificaciones de Proyecto.

| Código | Ud | Descripción | Rendimiento | Precio | Importe |
|---|---|---|---|---|---|
| mt09mcr010 | kg | Adhesivo cementoso de uso exclusivo para interiores y apto para calefacción por piso radiante. (material) | 2 | 2.88 | 5.760 |
| mt38sch015x | m² | Lámina de polipropileno, modelo Schlüter-DITRA-HEAT-DH5 12M "SCHLÜTER-SYSTEMS", de estructura nodular en su cara superior y revestida de geotextil no tejido en su cara inferior, para soporte del cable calefaccionista eléctrico Schlüter-DITRA-HEAT-E-HK, con funciones de desolidarización y equilibrio de la presión de vapor, suministrada en rollos de 12,5x1 m y 5,5 mm de espesor. (material) | 1 | 8808.57 | 8808.570 |
| mt38sch400eaw | Ud | Bobina de cable calefaccionista eléctrico, modelo Schlüter-DITRA-HEAT-DH E CHC 4 "SCHLÜTER-SYSTEMS", con una potencia de 80 W/m², para calefacción de 0,4 m² con una potencia total de 30 W, una longitud total de 4 m y una longitud de cable frío de 4 m, para instalación sobre lámina de desolidarización Schlüter-DITRA-HEAT, con pieza de conexión en un extremo. (material) | 2.5 | 50390.92 | 125977.300 |
| mt08aaa010a | m³ | Agua. (material) | 0.004 | 19.03 | 0.076 |
| mo004 | h | Oficial calefaccionista. (mano de obra) | 0.232 | 12241.03 | 2839.919 |
| mo103 | h | Medio oficial calefaccionista. (mano de obra) | 0.232 | 8888.07 | 2062.032 |
| % | % | Herramientas | 2 % | 139693.657 | 2793.873 |
|  |  | Costes directos |  |  | 142487.530 |

Residuos:
- colocación: mt09mcr010 Adhesivo cementoso de uso exclusivo para interiores y apto para calefacción por piso radiante; factor de residuo 0.07
- colocación: mt38sch015x; factor de residuo 0.035

## Recursos

**mt09mcr010** kg Adhesivo cementoso de uso exclusivo para interiores y apto para calefacción por piso radiante
Datos técnicos: Coste energético 3.871 MJ; Emisión de CO2 0.344 kg; Código LER 17 09 04; Masa del elemento 1 kg; Volumen 0.000667 m3
Residuos:
- embalaje: re170203 Plástico. (componente de residuo); rendimiento 0.003 kg; Código LER 17 02 03; Masa del elemento 1 kg; Volumen 0.001667 m3

**mt38sch015x** m² Lámina de polipropileno
Datos técnicos: Coste energético 138.228 MJ; Emisión de CO2 4.389 kg; Código LER 17 06 04; Masa del elemento 1.452 kg; Volumen 0.00242 m3
Residuos:
- embalaje: re170203 Plástico; rendimiento 0.034 kg

**mt08aaa010a** m³ Agua
Datos técnicos: Coste energético 60.000 MJ; Emisión de CO2 30.000 kg
