# Junta de contracción en techo plano transitable, no ventilado. Impermeabilización con membranas de poliolefinas

- Propiedad del archivo: CYPE Ingenieros S.A.
- Formato: FIEBDC-3/2016
- Programa: Generador de precios de la construcción. CYPE Ingenieros, S.A.
- Fecha: 16/05/2024
- Ámbito geográfico: Argentina
- Divisa: ARS
- Costes indirectos: 3 %
- Gastos generales: 13 %
- Beneficio industrial: 6 %
- IVA: 21 %

## Q Techos

### QA Planos transitables, no ventilados

#### QAF Puntos singulares

**QAF011** m Junta de contracción en techo plano transitable, no ventilado. Impermeabilización con membranas de poliolefinas.
Junta de contracción en techo plano transitable, no ventilado, con piso fijo, tipo convencional. Impermeabilización: banda de refuerzo Schlüter-KERDI-FLEX 125 "SCHLÜTER-SYSTEMS", de 125 mm de ancho y 0,3 mm de espesor, fijada al soporte con adhesivo bicomponente Schlüter-KERDI-COLL-L "SCHLÜTER-SYSTEMS", formando un fuelle sin adherir en la zona de la junta; fondo de juntas para sellado en cordones de polietileno expandido, de 30 mm de diámetro; y banda de terminación Schlüter-KERDI-FLEX 125 "SCHLÜTER-SYSTEMS", de 125 mm de ancho y 0,3 mm de espesor fijada a la impermeabilización continua del techo, con adhesivo bicomponente Schlüter-KERDI-COLL-L "SCHLÜTER-SYSTEMS", formando un fuelle sin adherir en la zona de la junta, sobre el cordón de relleno.
Incluye: Limpieza y preparación de la superficie. Colocación de la banda de refuerzo con adhesivo cementoso. Colocación del cordón de relleno en el interior de la junta. Colocación de la banda de terminación con adhesivo cementoso.
Criterio de cómputo de proyecto: Longitud medida en proyección horizontal, según documentación gráfica de Proyecto.
Criterio de cómputo de obra: Se medirá, en proyección horizontal, la longitud realmente ejecutada según especificaciones de Proyecto.

| Código | Ud | Descripción | Rendimiento | Precio | Importe |
|---|---|---|---|---|---|
| mt15res060d | kg | Adhesivo bicomponente, Schlüter-KERDI-COLL-L "SCHLÜTER-SYSTEMS", a base de una dispersión acrílica sin disolventes y polvo de cemento, para el sellado de juntas. (material) | 0.5 | 4888.18 | 2444.090 |
| mt15res030i | m | Banda de refuerzo flexible, Schlüter-KERDI-FLEX 125 "SCHLÜTER-SYSTEMS", de 125 mm de ancho y 0,3 mm de espesor, para sellado de juntas de movimiento, suministrada en rollos de 30 m de longitud. (material) | 2.1 | 2804.97 | 5890.437 |
| mt15sja030df | m | Fondo de juntas para sellado en cordones de polietileno expandido, de 30 mm de diámetro, para limitar la profundidad de la junta de contracción. (material) | 1.05 | 219.93 | 230.927 |
| mo029 | h | Oficial aplicador de membranas impermeabilizantes preelaboradas. (mano de obra) | 0.124 | 11912.66 | 1477.170 |
| mo067 | h | Medio oficial aplicador de membranas impermeabilizantes preelaboradas. (mano de obra) | 0.124 | 8905.02 | 1104.222 |
| % | % | Herramientas | 2 % | 11146.846 | 222.937 |
|  |  | Costes directos |  |  | 11369.783 |

Residuos:
- colocación: mt15res030i; factor de residuo 0.0592857
- colocación: mt15sja030df; factor de residuo 0.044

## Recursos

**mt15res030i** m Banda de refuerzo flexible
Datos técnicos: Coste energético 3.019 MJ; Emisión de CO2 0.109 kg; Código LER 17 06 04; Masa del elemento 0.021 kg; Volumen 0.000035 m3
Residuos:
- embalaje: re170203 Plástico. (componente de residuo); rendimiento 0.001 kg; Código LER 17 02 03; Masa del elemento 1 kg; Volumen 0.001667 m3

**mt15sja030df** m Fondo de juntas para sellado en cordones de polietileno expandido
Datos técnicos: Coste energético 12.149 MJ; Emisión de CO2 0.164 kg; Código LER 17 02 03; Masa del elemento 0.049 kg; Volumen 0.000082 m3
Residuos:
- embalaje: re170201 Madera. (componente de residuo); rendimiento 0.04 kg; Código LER 17 02 01; Masa del elemento 1 kg; Volumen 0.000909 m3
