# Remate de peldaño con revestimiento cerámico o de piedra natural, mediante perfil preformado con banda antideslizante de caucho sintético

- Propiedad del archivo: CYPE Ingenieros S.A.
- Formato: FIEBDC-3/2016
- Programa: Generador de precios de la construcción. CYPE Ingenieros, S.A.
- Fecha: 16/05/2024
- Ámbito geográfico: Argentina
- Divisa: ARS
- Costes indirectos: 3 %
- Gastos generales: 13 %
- Beneficio industrial: 6 %
- IVA: 21 %

## R Revestimientos

### RE Escaleras

#### REA Remates de peldaño

**REA033** m Remate de peldaño con revestimiento cerámico o de piedra natural, mediante perfil preformado con banda antideslizante de caucho sintético.
Formación de remate de peldaño con revestimiento cerámico o de piedra natural, mediante perfil de aluminio anodizado, Schlüter-TREP-V 42 FG 90/300 "SCHLÜTER-SYSTEMS", de 9 mm de altura, con banda antideslizante intercambiable de caucho sintético, de 42 mm de ancho, color gris, de adherencia R-10, según DIN-EN 16165, y perforaciones trapezoidales para su fijación. Incluso limpieza y preparación de la superficie soporte, replanteo y fijación del perfil con adhesivo y resolución de encuentros.
Incluye: Limpieza y preparación de la superficie soporte. Replanteo. Corte, colocación y fijación del perfil. Resolución de encuentros.
Criterio de cómputo de proyecto: Longitud medida según documentación gráfica de Proyecto.
Criterio de cómputo de obra: Se medirá la longitud realmente ejecutada según especificaciones de Proyecto.

| Código | Ud | Descripción | Rendimiento | Precio | Importe |
|---|---|---|---|---|---|
| mt18jrs200aa1 | m | Perfil de aluminio anodizado, Schlüter-TREP-V 42 FG 90/300 "SCHLÜTER-SYSTEMS", de 9 mm de altura, con banda antideslizante intercambiable de caucho sintético, de 42 mm de ancho, color gris, de adherencia R-10, según DIN-EN 16165, y perforaciones trapezoidales para su fijación, suministrado en barras de 3 m de longitud, para remate de peldaño con revestimiento cerámico o de piedra natural. (material) | 1.05 | 335.83 | 352.622 |
| mo023 | h | Oficial colocador de pisos. (mano de obra) | 0.063 | 11912.66 | 750.498 |
| % | % | Herramientas | 2 % | 1103.120 | 22.062 |
|  |  | Costes directos |  |  | 1125.182 |
