# Anillo de polietileno para soporte de pavimento flotante

- Propiedad del archivo: CYPE Ingenieros S.A.
- Formato: FIEBDC-3/2016
- Programa: Generador de precios de la construcción. CYPE Ingenieros, S.A.
- Fecha: 16/05/2024
- Ámbito geográfico: Argentina
- Divisa: ARS
- Costes indirectos: 3 %
- Gastos generales: 13 %
- Beneficio industrial: 6 %
- IVA: 21 %

## R Revestimientos

### RS Pisos

#### RSE Técnicos

**RSE210** Ud Anillo de polietileno para soporte de pavimento flotante.
Soporte de pavimento flotante formado por anillo de encofrado de polietileno, Schlüter-TROBA-STELZ-DR "SCHLÜTER-SYSTEMS", de 2 mm de altura y 230 mm de diámetro, sobre lámina drenante, para el posterior relleno con adhesivo cementoso y colocación del piso (no incluido en este precio). Incluso replanteo.
Incluye: Replanteo. Colocación del soporte.
Criterio de cómputo de proyecto: Número de unidades previstas, según documentación gráfica de Proyecto.
Criterio de cómputo de obra: Se medirá el número de unidades realmente ejecutadas según especificaciones de Proyecto.

| Código | Ud | Descripción | Rendimiento | Precio | Importe |
|---|---|---|---|---|---|
| mt18jrs710d | Ud | Soporte de pavimento flotante formado por anillo de encofrado de polietileno, Schlüter-TROBA-STELZ-DR "SCHLÜTER-SYSTEMS", de 2 mm de altura y 230 mm de diámetro, para rellenar con adhesivo cementoso. (material) | 1 | 142.12 | 142.120 |
| mo011 | h | Oficial montador. (mano de obra) | 0.128 | 12241.03 | 1566.852 |
| mo080 | h | Medio oficial montador. (mano de obra) | 0.128 | 8905.02 | 1139.843 |
| % | % | Herramientas | 2 % | 2848.815 | 56.976 |
|  |  | Costes directos |  |  | 2905.791 |
