# Viga de hormigón armado

- Propiedad del archivo: CYPE INGENIEROS, S.A.
- Formato: FIEBDC-3/2002
- Ámbito geográfico: Argentina
- Divisa: ARS
- Costes indirectos: 3.00 %
- Gastos generales: 13.00 %
- Beneficio industrial: 6.00 %
- IVA: 21.00 %

## E Estructuras

### EH Hormigón armado

#### EHV Vigas

**EHV010** m³ Viga de hormigón armado.
Viga descolgada, recta, de hormigón armado, de 40x60 cm, realizada con hormigón H-21, condición de exposición no agresiva, tamaño máximo del agregado 19,0 mm, ámbito de consistencia A-3, elaborado, y colado con bomba, y acero ADN 420, con una cuantía aproximada de 150 kg/m³; montaje y desmontaje del sistema de encofrado, con acabado para revestir, en planta de hasta 3 m de altura libre, formado por: superficie encofrante de tableros de madera tratada, reforzados con varillas y perfiles, amortizables en 25 usos; estructura soporte horizontal de sopandas metálicas y accesorios de montaje, amortizables en 150 usos y estructura soporte vertical de puntales metálicos, amortizables en 150 usos. Incluso alambre de atar, separadores y líquido desencofrante, para evitar la adherencia del hormigón al encofrado.
Criterio de valoración económica: El precio incluye el corte, doblado y armado del acero en el obrador y el montaje en el lugar definitivo de su colocación en obra.
Incluye: Replanteo. Montaje del sistema de encofrado. Colocación de las armaduras con separadores homologados. Colado y compactación del hormigón. Curado del hormigón. Desmontaje del sistema de encofrado.
Criterio de cómputo de proyecto: Volumen medido según documentación gráfica de Proyecto.
Criterio de cómputo de obra: Se medirá el volumen realmente ejecutado según especificaciones de Proyecto.

| Código | Ud | Descripción | Rendimiento | Precio | Importe |
|---|---|---|---|---|---|
| mt08eft030a | m² | Tablero de madera tratada, de 22 mm de espesor, reforzado con varillas y perfiles. (material) | 0.192 | 764.93 | 146.87 |
| mt08eva030 | m² | Estructura soporte para encofrado recuperable, compuesta de: sopandas metálicas y accesorios de montaje. (material) | 0.032 | 1714.79 | 54.87 |
| mt50spa081a | Ud | Puntal metálico telescópico, de hasta 3 m de altura. (material) | 0.111 | 323.67 | 35.93 |
| mt08cim030b | m³ | Madera de pino. (material) | 0.013 | 5976.57 | 77.70 |
| mt08var060 | kg | Puntas de acero de 20x100 mm. (material) | 0.167 | 147.11 | 24.57 |
| mt08dba010b | l | Agente desmoldeante, a base de aceites especiales, emulsionable en agua, para encofrados metálicos, fenólicos o de madera. (material) | 0.125 | 30.34 | 3.79 |
| mt07aco020c | Ud | Separador homologado para vigas. (material) | 4.000 | 1.47 | 5.88 |
| mt07aco090b | kg | Acero en barras nervuradas, ADN 420, de varios diámetros, según IRAM-IAS U 500-528. (material) | 157.500 | 45.28 | 7131.60 |
| mt08var050 | kg | Alambre galvanizado para atar, de 1,30 mm de diámetro. (material) | 1.650 | 25.22 | 41.61 |
| mt10haf071alc | m³ | Hormigón H-21, condición de exposición no agresiva, tamaño máximo del agregado 19 mm, ámbito de consistencia A-3, elaborado, según CIRSOC 201 1982. (material) | 1.050 | 3261.93 | 3425.03 |
| mq06bhe010 | h | Camión bomba estacionado en obra, para bombeo de hormigón. (maquinaria) | 0.147 | 133918.89 | 19686.08 |
| op00ciz020 |  | Cizalla para acero en barras nervuradas. | 1.000 | 0.00 | 0.00 |
| op00ata010 |  | Atadora de armadura. | 1.000 | 0.00 | 0.00 |
| op00sie020 |  | Sierra de disco fijo, para mesa de trabajo. | 1.000 | 0.00 | 0.00 |
| au00auh040 |  | Vibrador de hormigón, eléctrico. | 1.000 | 0.00 | 0.00 |
| mo044 | h | Oficial armador de encofrados. (mano de obra) | 2.249 | 35334.28 | 79466.80 |
| mo091 | h | Medio oficial armador de encofrados. (mano de obra) | 2.249 | 26396.86 | 59366.54 |
| mo043 | h | Oficial armador de hierro. (mano de obra) | 1.554 | 35334.28 | 54909.47 |
| mo090 | h | Medio oficial armador de hierro. (mano de obra) | 1.684 | 26396.86 | 44452.31 |
| mo045 | h | Oficial armador en hormigón. (mano de obra) | 0.092 | 35334.28 | 3250.75 |
| mo092 | h | Medio oficial armador en hormigón. (mano de obra) | 0.362 | 26396.86 | 9555.66 |
| % | % | Herramientas | 2 % | 281635.46 | 5632.71 |
|  |  | Costes directos |  |  | 287268.17 |
