# Foso de ascensor

- Propiedad del archivo: CYPE INGENIEROS, S.A.
- Formato: FIEBDC-3/2002
- Ámbito geográfico: Argentina
- Divisa: ARS
- Costes indirectos: 3.00 %
- Gastos generales: 13.00 %
- Beneficio industrial: 6.00 %
- IVA: 21.00 %

## C Fundaciones

### CV Elementos singulares

#### CVF Foso de ascensor

**CVF010** m³ Foso de ascensor.
Foso de ascensor a nivel de fundación, mediante vaso de hormigón armado, realizado con hormigón H-21, condición de exposición no agresiva, tamaño máximo del agregado 19,0 mm, ámbito de consistencia A-3, elaborado, y colado desde camión, y acero ADN 420, con una cuantía aproximada de 50 kg/m³. Incluso armaduras para formación de zunchos de borde y refuerzos, armaduras de espera, alambre de atar, separadores y líquido desencofrante, para evitar la adherencia del hormigón al encofrado.
Criterio de valoración económica: El precio incluye el montaje y desmontaje del sistema de encofrado y el corte, doblado y armado del acero en el lugar definitivo de su colocación en obra.
Incluye: Replanteo y trazado de los elementos. Colocación de separadores y fijación de las armaduras. Montaje del sistema de encofrado. Colado y compactación del hormigón. Desmontaje del sistema de encofrado. Curado del hormigón.
Criterio de cómputo de proyecto: Volumen medido sobre las secciones teóricas de cálculo, según documentación gráfica de Proyecto.
Criterio de cómputo de obra: Se medirá el volumen teórico ejecutado según especificaciones de Proyecto.

| Código | Ud | Descripción | Rendimiento | Precio | Importe |
|---|---|---|---|---|---|
| mt08eme040 | m² | Paneles metálicos de varias dimensiones, para encofrar elementos de hormigón. (material) | 0.025 | 874.21 | 21.86 |
| mt50spa052b | m | Tablón de madera de pino, de 20x7,2 cm. (material) | 0.100 | 106.28 | 10.63 |
| mt50spa081a | Ud | Puntal metálico telescópico, de hasta 3 m de altura. (material) | 0.065 | 323.67 | 21.04 |
| mt08eme051a | m | Fleje de acero galvanizado, para encofrado metálico. (material) | 0.500 | 4.88 | 2.44 |
| mt08var050 | kg | Alambre galvanizado para atar, de 1,30 mm de diámetro. (material) | 0.450 | 25.22 | 11.35 |
| mt08var060 | kg | Puntas de acero de 20x100 mm. (material) | 0.500 | 147.11 | 73.56 |
| mt08dba010b | l | Agente desmoldeante, a base de aceites especiales, emulsionable en agua, para encofrados metálicos, fenólicos o de madera. (material) | 0.150 | 30.34 | 4.55 |
| mt07sep010ab | Ud | Separador homologado de plástico, para armaduras de fundaciones de varios diámetros. (material) | 4.000 | 2.66 | 10.64 |
| mt07aco020d | Ud | Separador homologado para muros. (material) | 8.000 | 1.05 | 8.40 |
| mt07aco090b | kg | Acero en barras nervuradas, ADN 420, de varios diámetros, según IRAM-IAS U 500-528. (material) | 51.000 | 45.28 | 2309.28 |
| mt10haf071alc | m³ | Hormigón H-21, condición de exposición no agresiva, tamaño máximo del agregado 19 mm, ámbito de consistencia A-3, elaborado, según CIRSOC 201 1982. (material) | 1.100 | 3261.93 | 3588.12 |
| op00ciz020 |  | Cizalla para acero en barras nervuradas. | 1.000 | 0.00 | 0.00 |
| op00ata010 |  | Atadora de armadura. | 1.000 | 0.00 | 0.00 |
| au00auh020 |  | Canaleta para colado del hormigón. | 1.000 | 0.00 | 0.00 |
| au00auh040 |  | Vibrador de hormigón, eléctrico. | 1.000 | 0.00 | 0.00 |
| mo044 | h | Oficial armador de encofrados. (mano de obra) | 1.925 | 35334.28 | 68018.49 |
| mo091 | h | Medio oficial armador de encofrados. (mano de obra) | 2.566 | 26396.86 | 67734.34 |
| mo043 | h | Oficial armador de hierro. (mano de obra) | 0.411 | 35334.28 | 14522.39 |
| mo090 | h | Medio oficial armador de hierro. (mano de obra) | 0.616 | 26396.86 | 16260.47 |
| mo045 | h | Oficial armador en hormigón. (mano de obra) | 0.321 | 35334.28 | 11342.30 |
| mo092 | h | Medio oficial armador en hormigón. (mano de obra) | 0.642 | 26396.86 | 16946.78 |
| % | % | Herramientas | 2 % | 200886.64 | 4017.73 |
|  |  | Costes directos |  |  | 204904.37 |
