# Losa nervurada con casetón recuperable y columnas

- Propiedad del archivo: CYPE INGENIEROS, S.A.
- Formato: FIEBDC-3/2002
- Ámbito geográfico: Argentina
- Divisa: ARS
- Costes indirectos: 3.00 %
- Gastos generales: 13.00 %
- Beneficio industrial: 6.00 %
- IVA: 21.00 %

## E Estructuras

### EH Hormigón armado

#### EHR Losas nervuradas

**EHR025** m² Losa nervurada con casetón recuperable y columnas.
Estructura de hormigón armado, realizada con hormigón H-21, condición de exposición no agresiva, tamaño máximo del agregado 19,0 mm, ámbito de consistencia A-3, elaborado, y colado con bomba, con un volumen total de hormigón en losa con casetón recuperable y columnas de 0,207 m³/m², y acero ADN 420 en zona de ábacos, vigas, nervios, zunchos y columnas, con una cuantía total de 24 kg/m², que se compone de los siguientes elementos: LOSA NERVURADA: horizontal, con 15% de zonas macizas, altura 30 = 25+5 cm; nervios de hormigón "in situ" de 12 cm de espesor, intereje 70 cm; casetón recuperable de PVC, 64x70x25 cm; capa de compresión de 5 cm de espesor, con armadura de reparto formada por malla soldada Q 55 250x250 mm de acero AM 500 N; con montaje y desmontaje de sistema de encofrado continuo, con acabado visto con textura lisa, formado por: superficie encofrante de tableros de madera tratada, reforzados con varillas y perfiles, amortizables en 20 usos; estructura soporte horizontal de sopandas metálicas y accesorios de montaje, amortizables en 150 usos y estructura soporte vertical de puntales metálicos, amortizables en 150 usos, en zonas macizas y montaje y desmontaje de sistema de encofrado continuo, formado por: superficie encofrante de casetones recuperables; estructura soporte horizontal de portasopandas y guías metálicas y accesorios de montaje, amortizables en 150 usos y estructura soporte vertical de puntales metálicos, amortizables en 150 usos, en zonas aligeradas; COLUMNAS: con altura libre de hasta 3 m y 30x30 cm de sección media, con montaje y desmontaje del sistema de encofrado de chapas metálicas reutilizables. Incluso alambre de atar, separadores, líquido desencofrante, para evitar la adherencia del hormigón al encofrado y agente filmógeno, para el curado de hormigones y morteros.
Criterio de valoración económica: El precio incluye el corte, doblado y armado del acero en el obrador y el montaje en el lugar definitivo de su colocación en obra.
Incluye: COLUMNAS: Replanteo. Colocación de las armaduras con separadores homologados. Montaje del sistema de encofrado. Colado y compactación del hormigón. Desmontaje del sistema de encofrado. Curado del hormigón. LOSA: Replanteo del sistema de encofrado. Montaje del sistema de encofrado. Replanteo de la geometría de la planta sobre el encofrado. Colocación de casetones. Colocación de las armaduras con separadores homologados. Colado y compactación del hormigón. Reglado y nivelación de la capa de compresión. Curado del hormigón. Desmontaje del sistema de encofrado. Recuperación de los casetones.
Criterio de cómputo de proyecto: Superficie medida en verdadera magnitud desde las caras exteriores de los zunchos del perímetro, según documentación gráfica de Proyecto, deduciendo los huecos de superficie mayor de 6 m².
Criterio de cómputo de obra: Se medirá, en verdadera magnitud, desde las caras exteriores de los zunchos del perímetro, la superficie realmente ejecutada según especificaciones de Proyecto, deduciendo los huecos de superficie mayor de 6 m². Se consideran incluidos todos los elementos integrantes de la estructura señalados en los planos y detalles del Proyecto.

| Código | Ud | Descripción | Rendimiento | Precio | Importe |
|---|---|---|---|---|---|
| mt07aco020b | Ud | Separador homologado para columnas. (material) | 0.500 | 1.05 | 0.53 |
| mt08eup010b | m² | Chapa metálica de 50x50 cm, para encofrado de columnas de hormigón armado de sección rectangular o cuadrada, de hasta 3 m de altura, incluso accesorios de montaje. (material) | 0.007 | 806.97 | 5.65 |
| mt50spa081a | Ud | Puntal metálico telescópico, de hasta 3 m de altura. (material) | 0.034 | 323.67 | 11.00 |
| mt08eft035a | m² | Tablero de madera tratada, de 30 mm de espesor, reforzado con varillas y perfiles, para encofrado de losa nervurada con casetón recuperable, para dejar un acabado visto del hormigón. (material) | 0.008 | 1040.64 | 8.33 |
| mt08eva030 | m² | Estructura soporte para encofrado recuperable, compuesta de: sopandas metálicas y accesorios de montaje. (material) | 0.001 | 1714.79 | 1.71 |
| mt08eva035 | m² | Estructura soporte para encofrado de casetones recuperables, compuesta de: portasopandas y guías metálicas y accesorios de montaje. (material) | 0.006 | 1916.54 | 11.50 |
| mt08cim030b | m³ | Madera de pino. (material) | 0.001 | 5976.57 | 5.98 |
| mt08var060 | kg | Puntas de acero de 20x100 mm. (material) | 0.006 | 147.11 | 0.88 |
| mt08dba010a | l | Agente desmoldeante biodegradable en fase acuosa, para hormigones con acabado visto. (material) | 0.002 | 77.14 | 0.15 |
| mt07cre010b | Ud | Casetón recuperable de PVC, 64x70x25 cm. Incluso piezas especiales. (material) | 0.035 | 1017.11 | 35.60 |
| mt07aco020g | Ud | Separador homologado para losas nervuradas. (material) | 1.200 | 1.05 | 1.26 |
| mt07aco090b | kg | Acero en barras nervuradas, ADN 420, de varios diámetros, según IRAM-IAS U 500-528. (material) | 25.200 | 45.28 | 1141.06 |
| mt08var050 | kg | Alambre galvanizado para atar, de 1,30 mm de diámetro. (material) | 0.225 | 25.22 | 5.67 |
| mt07ame080bbd | m² | Malla soldada Q 55 separación 250x250 mm, con alambres longitudinales de 4,2 mm de diámetro y alambres transversales de 4,2 mm de diámetro, acero AM 500 N, según IRAM-IAS U 500-06. (material) | 1.100 | 42.41 | 46.65 |
| mt10haf071alc | m³ | Hormigón H-21, condición de exposición no agresiva, tamaño máximo del agregado 19 mm, ámbito de consistencia A-3, elaborado, según CIRSOC 201 1982. (material) | 0.217 | 3261.93 | 707.84 |
| mt08cur010a | l | Agente filmógeno, para el curado de hormigones y morteros, con acabado visto. (material) | 0.150 | 54.30 | 8.15 |
| mq06bhe010 | h | Camión bomba estacionado en obra, para bombeo de hormigón. (maquinaria) | 0.023 | 133918.89 | 3080.13 |
| op00ciz020 |  | Cizalla para acero en barras nervuradas. | 1.000 | 0.00 | 0.00 |
| op00ata010 |  | Atadora de armadura. | 1.000 | 0.00 | 0.00 |
| op00sie020 |  | Sierra de disco fijo, para mesa de trabajo. | 1.000 | 0.00 | 0.00 |
| au00auh040 |  | Vibrador de hormigón, eléctrico. | 1.000 | 0.00 | 0.00 |
| au00auh030 |  | Castillete de colado. | 1.000 | 0.00 | 0.00 |
| mo044 | h | Oficial armador de encofrados. (mano de obra) | 0.866 | 35334.28 | 30599.49 |
| mo091 | h | Medio oficial armador de encofrados. (mano de obra) | 0.890 | 26396.86 | 23493.21 |
| mo043 | h | Oficial armador de hierro. (mano de obra) | 0.363 | 35334.28 | 12826.34 |
| mo090 | h | Medio oficial armador de hierro. (mano de obra) | 0.395 | 26396.86 | 10426.76 |
| mo045 | h | Oficial armador en hormigón. (mano de obra) | 0.017 | 35334.28 | 600.68 |
| mo092 | h | Medio oficial armador en hormigón. (mano de obra) | 0.066 | 26396.86 | 1742.19 |
| % | % | Herramientas | 2 % | 84760.76 | 1695.22 |
|  |  | Costes directos |  |  | 86455.98 |
