# Antepecho de hormigón armado

- Propiedad del archivo: CYPE INGENIEROS, S.A.
- Formato: FIEBDC-3/2002
- Ámbito geográfico: Argentina
- Divisa: ARS
- Costes indirectos: 3.00 %
- Gastos generales: 13.00 %
- Beneficio industrial: 6.00 %
- IVA: 21.00 %

## F Fachadas y tabiques

### FD Defensas

#### FDA Antepechos

**FDA006** m Antepecho de hormigón armado.
Antepecho de hormigón armado, de 1,25 m de alto y 0,2 m de ancho, realizado con hormigón H-21, condición de exposición no agresiva, tamaño máximo del agregado 19,0 mm, ámbito de consistencia A-3, elaborado, y colado con bomba, y acero ADN 420, con una cuantía aproximada de 45 kg/m, montaje y desmontaje de sistema de encofrado metálico en las dos caras del muro. Incluso líquido desencofrante, para evitar la adherencia del hormigón al encofrado.
Criterio de valoración económica: El precio incluye el corte, doblado y armado del acero en el lugar definitivo de su colocación en obra.
Incluye: Limpieza y preparación de la superficie de apoyo. Replanteo de la sección. Montaje del sistema de encofrado. Colocación de la armadura. Colado y compactación del hormigón. Desmontaje del sistema de encofrado. Curado del hormigón.
Criterio de cómputo de proyecto: Longitud medida a ejes, según documentación gráfica de Proyecto.
Criterio de cómputo de obra: Se medirá, a ejes, la longitud realmente ejecutada según especificaciones de Proyecto.

| Código | Ud | Descripción | Rendimiento | Precio | Importe |
|---|---|---|---|---|---|
| mt08eme040 | m² | Paneles metálicos de varias dimensiones, para encofrar elementos de hormigón. (material) | 0.017 | 874.21 | 14.86 |
| mt08dba010b | l | Agente desmoldeante, a base de aceites especiales, emulsionable en agua, para encofrados metálicos, fenólicos o de madera. (material) | 0.075 | 30.34 | 2.28 |
| mt07aco020d | Ud | Separador homologado para muros. (material) | 7.000 | 1.05 | 7.35 |
| mt07aco090b | kg | Acero en barras nervuradas, ADN 420, de varios diámetros, según IRAM-IAS U 500-528. (material) | 45.900 | 45.28 | 2078.35 |
| mt08var050 | kg | Alambre galvanizado para atar, de 1,30 mm de diámetro. (material) | 0.585 | 25.22 | 14.75 |
| mt10haf071alc | m³ | Hormigón H-21, condición de exposición no agresiva, tamaño máximo del agregado 19 mm, ámbito de consistencia A-3, elaborado, según CIRSOC 201 1982. (material) | 0.263 | 3261.93 | 857.89 |
| mq06bhe010 | h | Camión bomba estacionado en obra, para bombeo de hormigón. (maquinaria) | 0.012 | 133918.89 | 1607.03 |
| op00ata010 |  | Atadora de armadura. | 1.000 | 0.00 | 0.00 |
| op00ciz020 |  | Cizalla para acero en barras nervuradas. | 1.000 | 0.00 | 0.00 |
| au00auh040 |  | Vibrador de hormigón, eléctrico. | 1.000 | 0.00 | 0.00 |
| mo044 | h | Oficial armador de encofrados. (mano de obra) | 0.771 | 35334.28 | 27242.73 |
| mo091 | h | Medio oficial armador de encofrados. (mano de obra) | 0.841 | 26396.86 | 22199.76 |
| mo043 | h | Oficial armador de hierro. (mano de obra) | 0.493 | 35334.28 | 17419.80 |
| mo090 | h | Medio oficial armador de hierro. (mano de obra) | 0.628 | 26396.86 | 16577.23 |
| mo045 | h | Oficial armador en hormigón. (mano de obra) | 0.016 | 35334.28 | 565.35 |
| mo092 | h | Medio oficial armador en hormigón. (mano de obra) | 0.065 | 26396.86 | 1715.80 |
| % | % | Herramientas | 2 % | 90303.18 | 1806.06 |
|  |  | Costes directos |  |  | 92109.24 |
