# Unidad aire-agua, bomba de calor aerotérmica, para producción de agua caliente sanitaria

- Propiedad del archivo: CYPE INGENIEROS, S.A.
- Formato: FIEBDC-3/2002
- Ámbito geográfico: Argentina
- Divisa: ARS
- Costes indirectos: 3.00 %
- Gastos generales: 13.00 %
- Beneficio industrial: 6.00 %
- IVA: 21.00 %

## I Instalaciones

### IC Calefacción, refrigeración, climatización y agua caliente sanitaria

#### ICV Unidades centralizadas para calefacción, refrigeración, climatización y agua caliente sanitaria

**ICV050** Ud Unidad aire-agua, bomba de calor aerotérmica, para producción de agua caliente sanitaria.
Bomba de calor aerotérmica, aire-agua, para producción de agua caliente sanitaria, modelo HWS-G1901CNXR-E "TOSHIBA", para gas refrigerante R-134a, para instalación en interior, acumulador de agua caliente sanitaria de 190 litros, perfil de consumo L, COP 3,57, clase de eficiencia energética A+, diámetro 620 mm, altura 1610 mm, peso 94 kg, potencia sonora 55,6 dBA, alimentación monofásica a 230 V, entrada de aire entre -7°C y 40°C, temperatura de salida del agua con bomba de calor 60°C, temperatura de salida del agua con bomba de calor y resistencia eléctrica de apoyo 65°C, con conexiones con la red de conductos de 200 mm de diámetro, presión de aire 200 Pa, caudal de aire máximo 800 m³/h, placa de circuito impreso (PCB) para conexión con sistema solar fotovoltaico, resistencia eléctrica de apoyo de 1,5 kW. Totalmente montada, conexionada y puesta en marcha por la empresa instaladora para la comprobación de su correcto funcionamiento.
Incluye: Replanteo de la unidad. Colocación y fijación de la unidad y sus accesorios. Conexionado con las redes de conducción de agua, eléctrica y de recogida de condensados. Puesta en marcha.
Criterio de cómputo de proyecto: Número de unidades previstas, según documentación gráfica de Proyecto.
Criterio de cómputo de obra: Se medirá el número de unidades realmente ejecutadas según especificaciones de Proyecto.

| Código | Ud | Descripción | Rendimiento | Precio | Importe |
|---|---|---|---|---|---|
| mt42tsb005b | Ud | Bomba de calor aerotérmica, aire-agua, para producción de agua caliente sanitaria, modelo HWS-G1901CNXR-E "TOSHIBA", para gas refrigerante R-134a, para instalación en interior, acumulador de agua caliente sanitaria de 190 litros, perfil de consumo L, COP 3,57, clase de eficiencia energética A+, diámetro 620 mm, altura 1610 mm, peso 94 kg, potencia sonora 55,6 dBA, alimentación monofásica a 230 V, entrada de aire entre -7°C y 40°C, temperatura de salida del agua con bomba de calor 60°C, temperatura de salida del agua con bomba de calor y resistencia eléctrica de apoyo 65°C, con conexiones con la red de conductos de 200 mm de diámetro, presión de aire 200 Pa, caudal de aire máximo 800 m³/h, placa de circuito impreso (PCB) para conexión con sistema solar fotovoltaico, resistencia eléctrica de apoyo de 1,5 kW. (material) | 1.000 | 1481627.57 | 1481627.57 |
| mt37sve010c | Ud | Válvula de esfera de latón niquelado para roscar de 3/4". (material) | 2.000 | 87.01 | 174.02 |
| mo005 | h | Oficial instalador de equipos de climatización. (mano de obra) | 1.027 | 12241.03 | 12571.54 |
| mo104 | h | Medio oficial instalador de equipos de climatización. (mano de obra) | 1.027 | 8888.07 | 9128.05 |
| % | % | Herramientas | 2 % | 1503501.18 | 30070.02 |
|  |  | Costes directos |  |  | 1533571.20 |
