# Unidad aire-agua, bomba de calor aerotérmica, para producción de agua caliente sanitaria

- Propiedad del archivo: CYPE INGENIEROS, S.A.
- Formato: FIEBDC-3/2002
- Ámbito geográfico: Argentina
- Divisa: ARS
- Costes indirectos: 3.00 %
- Gastos generales: 13.00 %
- Beneficio industrial: 6.00 %
- IVA: 21.00 %

## I Instalaciones

### IC Calefacción, refrigeración, climatización y agua caliente sanitaria

#### ICV Unidades centralizadas para calefacción, refrigeración, climatización y agua caliente sanitaria

**ICV050** Ud Unidad aire-agua, bomba de calor aerotérmica, para producción de agua caliente sanitaria.
Bomba de calor aerotérmica, aire-agua, para producción de agua caliente sanitaria, modelo Legato Clima CHWSG160CNMRE "TOSHIBA", para gas refrigerante R-134a, para instalación en interior, acumulador de agua caliente sanitaria de acero inoxidable AISI 444 de 160 litros, perfil de consumo L, COP 2,56, clase de eficiencia energética A, dimensiones 1297x585x587 mm, potencia sonora 56 dBA, alimentación monofásica a 230 V, temperatura de salida del agua con bomba de calor 55°C, temperatura de salida del agua con bomba de calor y resistencia eléctrica de apoyo 70°C, presión de aire 70 Pa, potencia máxima absorbida 2,1 kW, con conexiones con la red de conductos de 200 mm de diámetro, resistencia eléctrica de apoyo de 1,5 kW, función antilegionela, panel de control táctil y conexión con sistema solar fotovoltaico. Totalmente montada, conexionada y puesta en marcha por la empresa instaladora para la comprobación de su correcto funcionamiento.
Incluye: Replanteo de la unidad. Colocación y fijación de la unidad y sus accesorios. Conexionado con las redes de conducción de agua, eléctrica y de recogida de condensados. Puesta en marcha.
Criterio de cómputo de proyecto: Número de unidades previstas, según documentación gráfica de Proyecto.
Criterio de cómputo de obra: Se medirá el número de unidades realmente ejecutadas según especificaciones de Proyecto.

| Código | Ud | Descripción | Rendimiento | Precio | Importe |
|---|---|---|---|---|---|
| mt42tsb040c | Ud | Bomba de calor aerotérmica, aire-agua, para producción de agua caliente sanitaria, modelo Legato Clima CHWSG160CNMRE "TOSHIBA", para gas refrigerante R-134a, para instalación en interior, acumulador de agua caliente sanitaria de acero inoxidable AISI 444 de 160 litros, perfil de consumo L, COP 2,56, clase de eficiencia energética A, dimensiones 1297x585x587 mm, potencia sonora 56 dBA, alimentación monofásica a 230 V, temperatura de salida del agua con bomba de calor 55°C, temperatura de salida del agua con bomba de calor y resistencia eléctrica de apoyo 70°C, presión de aire 70 Pa, potencia máxima absorbida 2,1 kW, con conexiones con la red de conductos de 200 mm de diámetro, resistencia eléctrica de apoyo de 1,5 kW, función antilegionela, panel de control táctil y conexión con sistema solar fotovoltaico. (material) | 1.000 | 959592.72 | 959592.72 |
| mt37sve010c | Ud | Válvula de esfera de latón niquelado para roscar de 3/4". (material) | 2.000 | 87.01 | 174.02 |
| mo005 | h | Oficial instalador de equipos de climatización. (mano de obra) | 0.987 | 12241.03 | 12081.90 |
| mo104 | h | Medio oficial instalador de equipos de climatización. (mano de obra) | 0.987 | 8888.07 | 8772.53 |
| % | % | Herramientas | 2 % | 980621.17 | 19612.42 |
|  |  | Costes directos |  |  | 1000233.59 |
