# Válvula de aireación

- Propiedad del archivo: CYPE INGENIEROS, S.A.
- Formato: FIEBDC-3/2002
- Ámbito geográfico: Argentina
- Divisa: ARS
- Costes indirectos: 3.00 %
- Gastos generales: 13.00 %
- Beneficio industrial: 6.00 %
- IVA: 21.00 %

## I Instalaciones

### IS Evacuación de aguas

#### ISD Línea Principal

**ISD007** Ud Válvula de aireación.
Válvula de ventilación de PVC, de 110 mm de diámetro, colocada mediante unión pegada con adhesivo. Incluso líquido limpiador y adhesivo para caños y accesorios de PVC.
Incluye: Montaje, conexionado y comprobación de su correcto funcionamiento.
Criterio de cómputo de proyecto: Número de unidades previstas, según documentación gráfica de Proyecto.
Criterio de cómputo de obra: Se medirá el número de unidades realmente ejecutadas según especificaciones de Proyecto.

| Código | Ud | Descripción | Rendimiento | Precio | Importe |
|---|---|---|---|---|---|
| mt36vpn010b | Ud | Válvula de ventilación de PVC, de 110 mm de diámetro. (material) | 1.000 | 479.29 | 479.29 |
| mt11var009 | l | Líquido limpiador para pegado mediante adhesivo de caños y accesorios de PVC. (material) | 0.008 | 610.26 | 4.88 |
| mt11var010 | l | Adhesivo para caños y accesorios de PVC. (material) | 0.004 | 777.97 | 3.11 |
| mo008 | h | Oficial plomero. (mano de obra) | 0.216 | 34893.33 | 7536.96 |
| mo107 | h | Medio oficial plomero. (mano de obra) | 0.216 | 25332.66 | 5471.85 |
| % | % | Herramientas | 2 % | 13496.09 | 269.92 |
|  |  | Costes directos |  |  | 13766.01 |
