# Sonda geotérmica vertical

- Propiedad del archivo: CYPE INGENIEROS, S.A.
- Formato: FIEBDC-3/2002
- Ámbito geográfico: Argentina
- Divisa: ARS
- Costes indirectos: 3.00 %
- Gastos generales: 13.00 %
- Beneficio industrial: 6.00 %
- IVA: 21.00 %

## I Instalaciones

### IC Calefacción, refrigeración, climatización y agua caliente sanitaria

#### ICU Geotermia

**ICU010** Ud Sonda geotérmica vertical.
Sonda geotérmica para instalación vertical, de 50 m de longitud y 96 mm de diámetro, formada por un caño de polietileno de alta densidad (PE 100) de 32 mm de diámetro y 2,9 mm de espesor, SDR11, y un pie con forma de V, al que se sueldan los caños, peso de la sonda 123,75 kg, temperatura de trabajo entre -20°C y 30°C, suministrada en rollos, con caño de inyección, distanciadores para caños y mortero preparado de bentonita y cemento.
Criterio de cómputo de proyecto: Número de unidades previstas, según documentación gráfica de Proyecto.
Criterio de cómputo de obra: Se medirá el número de unidades realmente ejecutadas según especificaciones de Proyecto.

| Código | Ud | Descripción | Rendimiento | Precio | Importe |
|---|---|---|---|---|---|
| mt37sge025aa | Ud | Sonda geotérmica para instalación vertical, de 50 m de longitud y 96 mm de diámetro, formada por un caño de polietileno de alta densidad (PE 100) de 32 mm de diámetro y 2,9 mm de espesor, SDR11, y un pie con forma de V, al que se sueldan los caños, peso de la sonda 123,75 kg, temperatura de trabajo entre -20°C y 30°C, suministrada en rollos. (material) | 1.000 | 3493.44 | 3493.44 |
| mt37sge030a | m | Caño de inyección, de polietileno de alta densidad (PEAD/HDPE), de 25 mm de diámetro exterior y 2,3 mm de espesor, para relleno de sonda geotérmica vertical. (material) | 52.000 | 16.99 | 883.48 |
| mt37sge060a | Ud | Distanciador para caños, 2x32 mm, con orificio central de 45 mm de diámetro para guiado del caño de inyección, para sonda geotérmica vertical. (material) | 7.000 | 60.28 | 421.96 |
| mt08var100a | kg | Mortero preparado de bentonita y cemento, de conductividad térmica mínima 2,35 W/(mK), baja permeabilidad al agua, resistente a heladas, densidad 1800 kg/m³, resistencia mecánica a compresión 10 N/mm², para inyección y relleno de sonda geotérmica vertical. (material) | 900.000 | 13.31 | 11979.00 |
| mo004 | h | Oficial calefaccionista. (mano de obra) | 1.689 | 12241.03 | 20675.10 |
| mo103 | h | Medio oficial calefaccionista. (mano de obra) | 1.689 | 8888.07 | 15011.95 |
| % | % | Herramientas | 2 % | 52464.93 | 1049.30 |
|  |  | Costes directos |  |  | 53514.23 |
