# Equipo de regulación y control para colector, mediante cabezales electrotérmicos

- Propiedad del archivo: CYPE Ingenieros S.A.
- Formato: FIEBDC-3/2016
- Programa: Generador de precios de la construcción. CYPE Ingenieros, S.A.
- Fecha: 16/05/2024
- Ámbito geográfico: Argentina
- Divisa: ARS
- Costes indirectos: 3 %
- Gastos generales: 13 %
- Beneficio industrial: 6 %
- IVA: 21 %

## I Instalaciones

### IC Calefacción, refrigeración, climatización y agua caliente sanitaria

#### ICE Emisores por agua para calefacción y refrigeración

**ICE150** Ud Equipo de regulación y control para colector, mediante cabezales electrotérmicos.
Sistema de regulación de la temperatura para colector, para calefacción, Smatrix Wave Pulse "UPONOR IBERIA", compuesto de central color blanco, para un máximo de 6 termostatos de control y 8 cabezales electrotérmicos, con comunicación bidireccional vía radio con los termostatos y las sondas, modelo Smatrix Wave Pulse X-265 6X, termostatos digitales, modelo Smatrix Wave D+RH Style T-169 RAL 9016, y cabezales electrotérmicos, a 24 V, modelo Vario S. Totalmente montado, conexionado y probado.
Incluye: Colocación, fijación y conexionado eléctrico y de comunicación con todos los elementos que lo demanden en la instalación.
Criterio de cómputo de proyecto: Número de unidades previstas, según documentación gráfica de Proyecto.
Criterio de cómputo de obra: Se medirá el número de unidades realmente ejecutadas según especificaciones de Proyecto.

| Código | Ud | Descripción | Rendimiento | Precio | Importe |
|---|---|---|---|---|---|
| mt38esu151d | Ud | Central color blanco, para un máximo de 6 termostatos de control y 8 cabezales electrotérmicos, con comunicación bidireccional vía radio con los termostatos y las sondas, modelo Smatrix Wave Pulse X-265 6X, "UPONOR IBERIA", para calefacción y refrigeración, de 340x110x55 mm, con antena de radio y transformador eléctrico. (material) | 1 | 223527.69 | 223527.690 |
| mt38esu030h | Ud | Termostato digital, modelo Smatrix Wave D+RH Style T-169 RAL 9016, "UPONOR IBERIA", dimensiones 80x80x9 mm, color blanco, con comunicación vía radio con la central y sensor de humedad, con entrada para sonda remota de temperatura. (material) | 2 | 87999.58 | 175999.160 |
| mt38esu010h | Ud | Cabezal electrotérmico, a 24 V, modelo Vario S "UPONOR IBERIA". (material) | 4 | 25863.89 | 103455.560 |
| mo004 | h | Oficial calefaccionista. (mano de obra) | 0.823 | 12241.03 | 10074.368 |
| mo103 | h | Medio oficial calefaccionista. (mano de obra) | 0.823 | 8888.07 | 7314.882 |
| % | % | Herramientas | 2 % | 520371.660 | 10407.433 |
|  |  | Costes directos |  |  | 530779.093 |
