# Sistema de captación solar térmica para instalación individual, integrado en techo inclinado

- Propiedad del archivo: CYPE INGENIEROS, S.A.
- Formato: FIEBDC-3/2002
- Ámbito geográfico: Argentina
- Divisa: ARS
- Costes indirectos: 3.00 %
- Gastos generales: 13.00 %
- Beneficio industrial: 6.00 %
- IVA: 21.00 %

## I Instalaciones

### IC Calefacción, refrigeración, climatización y agua caliente sanitaria

#### ICB Captación solar

**ICB007** Ud Sistema de captación solar térmica para instalación individual, integrado en techo inclinado.
Captador solar térmico completo, partido, modelo auroSTEP plus 1.150 MIP-V "VAILLANT", para colocación sobre colocación integrada en tejado, formado por un panel VFK 145 V, en posición vertical, de 2033x1233x80 mm, superficie útil 2,35 m², rendimiento óptico 0,8, coeficiente de pérdidas primario 2,41 W/m²K y coeficiente de pérdidas secundario 0,049 W/m²K², marco de aluminio, absorbedor con tratamiento selectivo, cubierta protectora con vidrio de seguridad de 3,2 mm de espesor, interacumulador de agua caliente sanitaria de acero vitrificado VIH S1 150/4 B, eficiencia energética clase B, de 150 l, 600 mm de diámetro, 1065 mm de altura, con bomba de circulación, vaso de expansión de 18 l, central solar y ánodo de magnesio, cañerías y soportes para integración en tejado, juego de cañerías flexibles para conexión de captador solar térmico a interacumulador de agua caliente sanitaria, de 10 m de longitud, bomba de circulación solar, juego de racores acodados para la unión de las cañerías a el captador solar térmico, juego de racores rectos para la unión de las cañerías a el interacumulador de agua caliente sanitaria, bidón de 10 l de fluido anticongelante. Incluso líquido de relleno para captador solar térmico. Totalmente montado, conexionado y probado.
Incluye: Replanteo del conjunto. Colocación de la estructura soporte. Colocación y fijación de los paneles sobre la estructura soporte. Colocación del sistema de acumulación solar. Conexionado con la red de conducción de agua. Llenado del circuito.
Criterio de cómputo de proyecto: Número de unidades previstas, según documentación gráfica de Proyecto.
Criterio de cómputo de obra: Se medirá el número de unidades realmente ejecutadas según especificaciones de Proyecto.

| Código | Ud | Descripción | Rendimiento | Precio | Importe |
|---|---|---|---|---|---|
| mt38vai210i | Ud | Captador solar térmico completo, partido, modelo auroSTEP plus 1.150 MIP-V "VAILLANT", para colocación sobre colocación integrada en tejado, formado por un panel VFK 145 V, en posición vertical, de 2033x1233x80 mm, superficie útil 2,35 m², rendimiento óptico 0,8, coeficiente de pérdidas primario 2,41 W/m²K y coeficiente de pérdidas secundario 0,049 W/m²K², marco de aluminio, absorbedor con tratamiento selectivo, cubierta protectora con vidrio de seguridad de 3,2 mm de espesor, interacumulador de agua caliente sanitaria de acero vitrificado VIH S1 150/4 B, eficiencia energética clase B, de 150 l, 600 mm de diámetro, 1065 mm de altura, con bomba de circulación, vaso de expansión de 18 l, central solar y ánodo de magnesio, cañerías y soportes para integración en tejado. (material) | 1.000 | 1402481.67 | 1402481.67 |
| mt38vai538a | Ud | Bidón de 10 l de fluido anticongelante, "VAILLANT". (material) | 2.000 | 24604.94 | 49209.88 |
| mt38vai540a | Ud | Juego de cañerías flexibles para conexión de captador solar térmico a interacumulador de agua caliente sanitaria, de 10 m de longitud, "VAILLANT". (material) | 1.000 | 125075.12 | 125075.12 |
| mt38vai541a | Ud | Bomba de circulación solar, "VAILLANT". (material) | 1.000 | 112772.65 | 112772.65 |
| mt38vai544a | Ud | Juego de racores acodados para la unión de las cañerías a el captador solar térmico, "VAILLANT", de 10 mm de diámetro. (material) | 1.000 | 12302.47 | 12302.47 |
| mt38vai545a | Ud | Juego de racores rectos para la unión de las cañerías a el interacumulador de agua caliente sanitaria, "VAILLANT", de 10 mm de diámetro. (material) | 1.000 | 12302.47 | 12302.47 |
| mo009 | h | Oficial instalador de captadores solares. (mano de obra) | 3.238 | 12241.03 | 39636.46 |
| mo108 | h | Medio oficial instalador de captadores solares. (mano de obra) | 3.238 | 8888.07 | 28779.57 |
| % | % | Herramientas | 2 % | 1782560.29 | 35651.21 |
|  |  | Costes directos |  |  | 1818211.50 |
