# Caldera a gas, colectiva, de condensación, de pie, de fundición de aluminio

- Propiedad del archivo: CYPE INGENIEROS, S.A.
- Formato: FIEBDC-3/2002
- Ámbito geográfico: Argentina
- Divisa: ARS
- Costes indirectos: 3.00 %
- Gastos generales: 13.00 %
- Beneficio industrial: 6.00 %
- IVA: 21.00 %

## I Instalaciones

### IC Calefacción, refrigeración, climatización y agua caliente sanitaria

#### ICG Calderas a gas

**ICG237** Ud Caldera a gas, colectiva, de condensación, de pie, de fundición de aluminio.
Caldera de pie, de condensación, modelo ecoCRAFT exclusiv VKK 806/3-E HL R1 "VAILLANT", potencia útil de 14 a 78 kW (80/60°C), potencia para el interacumulador de agua caliente sanitaria 80 kW, dimensiones 1285x695x1240 mm, con cuerpo de fundición de aluminio/silicio y quemador de acero inoxidable modulante de gas natural, sistema electrónico con tecnología eBus y conexiones eléctricas ProE, sistema ADS de diagnóstico con pantalla retroiluminada, sistema AKS (Aqua Kondens System) de aprovechamiento de la energía de condensación para producir agua caliente mediante interacumulador, sistema inteligente de acumulación AIS, sistema Comfort Safe de funcionamiento de emergencia y emisión de NOx clase 5, bomba de circulación modulante de alta eficiencia, grupo de seguridad, equipo de neutralización de condensados, para potencia de calefacción hasta 200 kW, con bomba de evacuación de condensados. Incluso pirostato y desagüe a sumidero para el vaciado de la caldera y el drenaje de la válvula de seguridad, sin incluir el conducto para evacuación de los productos de la combustión. Totalmente montada, conexionada y probada.
Incluye: Replanteo. Presentación de los elementos. Montaje de la caldera y sus accesorios. Conexionado con las redes de conducción de agua, de gas, de desagües cloacales y pluviales y eléctrica, y con el conducto de evacuación de los productos de la combustión. Puesta en marcha.
Criterio de cómputo de proyecto: Número de unidades previstas, según documentación gráfica de Proyecto.
Criterio de cómputo de obra: Se medirá el número de unidades realmente ejecutadas según especificaciones de Proyecto.

| Código | Ud | Descripción | Rendimiento | Precio | Importe |
|---|---|---|---|---|---|
| mt38vai010a | Ud | Caldera de pie, de condensación, modelo ecoCRAFT exclusiv VKK 806/3-E HL R1 "VAILLANT", potencia útil de 14 a 78 kW (80/60°C), potencia para el interacumulador de agua caliente sanitaria 80 kW, dimensiones 1285x695x1240 mm, con cuerpo de fundición de aluminio/silicio y quemador de acero inoxidable modulante de gas natural, sistema electrónico con tecnología eBus y conexiones eléctricas ProE, sistema ADS de diagnóstico con pantalla retroiluminada, sistema AKS (Aqua Kondens System) de aprovechamiento de la energía de condensación para producir agua caliente mediante interacumulador, sistema inteligente de acumulación AIS, sistema Comfort Safe de funcionamiento de emergencia y emisión de NOx clase 5. (material) | 1.000 | 3922437.77 | 3922437.77 |
| mt38vai500a | Ud | Bomba de circulación modulante de alta eficiencia, "VAILLANT". (material) | 1.000 | 561812.83 | 561812.83 |
| mt38vai501a | Ud | Grupo de seguridad, "VAILLANT", para caldera ecoCRAFT exclusiv. (material) | 1.000 | 79966.06 | 79966.06 |
| mt38vai508b | Ud | Equipo de neutralización de condensados, para potencia de calefacción hasta 200 kW, con bomba de evacuación de condensados, "VAILLANT". (material) | 1.000 | 338317.95 | 338317.95 |
| mt38www050 | Ud | Desagüe a sumidero, para el drenaje de la válvula de seguridad, compuesto por 1 m de caño de acero negro de 1/2" y embudo desagüe, incluso accesorios y piezas especiales. (material) | 1.000 | 6151.24 | 6151.24 |
| mt38ccg021a | Ud | Puesta en marcha del quemador para gas. (material) | 1.000 | 61512.35 | 61512.35 |
| mt38www010 | Ud | Material auxiliar para instalaciones de calefacción. (material) | 1.000 | 688.94 | 688.94 |
| mo004 | h | Oficial calefaccionista. (mano de obra) | 4.401 | 12241.03 | 53872.77 |
| mo103 | h | Medio oficial calefaccionista. (mano de obra) | 4.401 | 8888.07 | 39116.40 |
| % | % | Herramientas | 2 % | 5063876.31 | 101277.53 |
|  |  | Costes directos |  |  | 5165153.84 |
