# Equipo de aire acondicionado con unidad interior de pared, sistema aire-aire split 1x1

- Propiedad del archivo: CYPE INGENIEROS, S.A.
- Formato: FIEBDC-3/2002
- Ámbito geográfico: Argentina
- Divisa: ARS
- Costes indirectos: 3.00 %
- Gastos generales: 13.00 %
- Beneficio industrial: 6.00 %
- IVA: 21.00 %

## I Instalaciones

### IC Calefacción, refrigeración, climatización y agua caliente sanitaria

#### ICN Unidades autónomas de climatización

**ICN020** Ud Equipo de aire acondicionado con unidad interior de pared, sistema aire-aire split 1x1.
Equipo de aire acondicionado, sistema aire-aire split 1x1, para gas R-32, bomba de calor, alimentación monofásica (230V/50Hz), modelo climaVAIR intro VAIL1-030 WN "VAILLANT", potencia frigorífica nominal 3,2 kW, potencia frigorífica mínima/máxima: 0,9/3,6 kW, consumo eléctrico en refrigeración 0,99 kW, SEER 6,1 (clase A++), potencia calorífica nominal 3,4 kW, potencia calorífica mínima/máxima: 0,9/4 kW, consumo eléctrico en calefacción 0,92 kW, SCOP 4 (clase A+), formado por una unidad interior de pared VAIL1-030 WNI, presión sonora mínima/máxima: 26/41 dBA, dimensiones 254x819x185 mm, peso 8,5 kg, filtro purificador del aire, mando a distancia inalámbrico, y una unidad exterior VAIL1-030 WO, potencia sonora 64 dBA, dimensiones 550x732x330 mm, peso 25 kg, longitud máxima de cañería 15 m, diferencia máxima de altura entre la unidad exterior y la unidad interior 10 m. Accesorios: filtros de aire de catequina, módulo con comunicación vía Wi-Fi para control desde smartphone o tablet. Incluso elementos antivibratorios y soportes de pared para apoyo de la unidad exterior.
Criterio de valoración económica: El precio no incluye la canalización ni el cableado eléctrico de alimentación.
Incluye: Replanteo de las unidades. Colocación y fijación de la unidad interior. Colocación y fijación de la unidad exterior. Conexión a las líneas frigoríficas. Conexión a la red eléctrica. Conexión a la red de desagüe. Puesta en marcha.
Criterio de cómputo de proyecto: Número de unidades previstas, según documentación gráfica de Proyecto.
Criterio de cómputo de obra: Se medirá el número de unidades realmente ejecutadas según especificaciones de Proyecto.

| Código | Ud | Descripción | Rendimiento | Precio | Importe |
|---|---|---|---|---|---|
| mt42vai320fb | Ud | Equipo de aire acondicionado, sistema aire-aire split 1x1, para gas R-32, bomba de calor, alimentación monofásica (230V/50Hz), modelo climaVAIR intro VAIL1-030 WN "VAILLANT", potencia frigorífica nominal 3,2 kW, potencia frigorífica mínima/máxima: 0,9/3,6 kW, consumo eléctrico en refrigeración 0,99 kW, SEER 6,1 (clase A++), potencia calorífica nominal 3,4 kW, potencia calorífica mínima/máxima: 0,9/4 kW, consumo eléctrico en calefacción 0,92 kW, SCOP 4 (clase A+), formado por una unidad interior de pared VAIL1-030 WNI, presión sonora mínima/máxima: 26/41 dBA, dimensiones 254x819x185 mm, peso 8,5 kg, filtro purificador del aire, mando a distancia inalámbrico, y una unidad exterior VAIL1-030 WO, potencia sonora 64 dBA, dimensiones 550x732x330 mm, peso 25 kg, longitud máxima de cañería 15 m, diferencia máxima de altura entre la unidad exterior y la unidad interior 10 m. (material) | 1.000 | 330116.30 | 330116.30 |
| mt42vai214a | Ud | Filtro de aire de catequina, "VAILLANT", para unidad interior de aire acondicionado de pared. (material) | 2.000 | 10252.06 | 20504.12 |
| mt42vai800a | Ud | Módulo con comunicación vía Wi-Fi para control desde smartphone o tablet "VAILLANT". (material) | 1.000 | 20504.12 | 20504.12 |
| mt42www085 | Ud | Kit de soportes de pared, formado por juego de escuadras de 50x45 cm y cuatro amortiguadores de caucho, con sus tarugos, tornillos, tuercas y arandelas correspondientes. (material) | 1.000 | 7750.55 | 7750.55 |
| mo005 | h | Oficial instalador de equipos de climatización. (mano de obra) | 2.159 | 12241.03 | 26428.38 |
| mo104 | h | Medio oficial instalador de equipos de climatización. (mano de obra) | 2.159 | 8888.07 | 19189.34 |
| % | % | Herramientas | 2 % | 424492.81 | 8489.86 |
|  |  | Costes directos |  |  | 432982.67 |
