# Grupo hidráulico solar

- Propiedad del archivo: CYPE INGENIEROS, S.A.
- Formato: FIEBDC-3/2002
- Ámbito geográfico: Argentina
- Divisa: ARS
- Costes indirectos: 3.00 %
- Gastos generales: 13.00 %
- Beneficio industrial: 6.00 %
- IVA: 21.00 %

## I Instalaciones

### IC Calefacción, refrigeración, climatización y agua caliente sanitaria

#### ICS Sistemas de conducción de agua

**ICS051** Ud Grupo hidráulico solar.
Grupo hidráulico solar, modelo VMS 70 "VAILLANT", formado por bomba de circulación modulante, dos válvulas de corte con función antirretorno, termómetros en impulsión y en retorno, válvulas de llenado y vaciado, purgador de aire con manómetro, válvula de seguridad tarada a 6 bar y conexión para vaso de expansión, kit de conexiones hidráulicas.
Incluye: Replanteo. Colocación. Conexionado. Comprobación de su correcto funcionamiento.
Criterio de cómputo de proyecto: Número de unidades previstas, según documentación gráfica de Proyecto.
Criterio de cómputo de obra: Se medirá el número de unidades realmente ejecutadas según especificaciones de Proyecto.

| Código | Ud | Descripción | Rendimiento | Precio | Importe |
|---|---|---|---|---|---|
| mt38vai565a | Ud | Grupo hidráulico solar, modelo VMS 70 "VAILLANT", formado por bomba de circulación modulante, dos válvulas de corte con función antirretorno, termómetros en impulsión y en retorno, válvulas de llenado y vaciado, purgador de aire con manómetro, válvula de seguridad tarada a 6 bar y conexión para vaso de expansión. (material) | 1.000 | 262452.71 | 262452.71 |
| mt38vai567a | Ud | Kit de conexiones hidráulicas, "VAILLANT", para grupo hidráulico solar VMS 70. (material) | 1.000 | 16403.29 | 16403.29 |
| mo004 | h | Oficial calefaccionista. (mano de obra) | 0.324 | 12241.03 | 3966.09 |
| mo103 | h | Medio oficial calefaccionista. (mano de obra) | 0.324 | 8888.07 | 2879.73 |
| % | % | Herramientas | 2 % | 285701.82 | 5714.04 |
|  |  | Costes directos |  |  | 291415.86 |
