# Separador hidráulico

- Propiedad del archivo: CYPE INGENIEROS, S.A.
- Formato: FIEBDC-3/2002
- Ámbito geográfico: Argentina
- Divisa: ARS
- Costes indirectos: 3.00 %
- Gastos generales: 13.00 %
- Beneficio industrial: 6.00 %
- IVA: 21.00 %

## I Instalaciones

### IC Calefacción, refrigeración, climatización y agua caliente sanitaria

#### ICS Sistemas de conducción de agua

**ICS120** Ud Separador hidráulico.
Desacoplador hidráulico, para un caudal máximo de 1800 l/h, modelo WH 27 "VAILLANT", con aislamiento térmico.
Incluye: Replanteo. Colocación. Conexionado y comprobación de su correcto funcionamiento.
Criterio de cómputo de proyecto: Número de unidades previstas, según documentación gráfica de Proyecto.
Criterio de cómputo de obra: Se medirá el número de unidades realmente ejecutadas según especificaciones de Proyecto.

| Código | Ud | Descripción | Rendimiento | Precio | Importe |
|---|---|---|---|---|---|
| mt38vai700a | Ud | Desacoplador hidráulico, para un caudal máximo de 1800 l/h, modelo WH 27 "VAILLANT", con aislamiento térmico. (material) | 1.000 | 102520.59 | 102520.59 |
| mo011 | h | Oficial montador. (mano de obra) | 0.216 | 12241.03 | 2644.06 |
| mo080 | h | Medio oficial montador. (mano de obra) | 0.216 | 8905.02 | 1923.48 |
| % | % | Herramientas | 2 % | 107088.13 | 2141.76 |
|  |  | Costes directos |  |  | 109229.89 |
