# Calentador de agua a gas, convencional

- Propiedad del archivo: CYPE Ingenieros S.A.
- Formato: FIEBDC-3/2016
- Programa: Generador de precios de la construcción. CYPE Ingenieros, S.A.
- Fecha: 16/05/2024
- Ámbito geográfico: Argentina
- Divisa: ARS
- Costes indirectos: 3 %
- Gastos generales: 13 %
- Beneficio industrial: 6 %
- IVA: 21 %

## I Instalaciones

### IC Calefacción, refrigeración, climatización y agua caliente sanitaria

#### ICA Agua caliente

**ICA030** Ud Calentador de agua a gas, convencional.
Calentador instantáneo a gas N, modelo turboMAG pro 125/1 3R H "VAILLANT", de 627x348x240 mm, con cámara de combustión estanca, baja emisión de NOx, control termostático de la temperatura, encendido electrónico a red eléctrica, sin llama piloto, y control de llama por ionización, 12 l/min, potencia útil 21,9 kW, eficiencia energética clase A, perfil de consumo L, termostato de seguridad, pantalla táctil, intercambiador de calor y cámara de combustión protegidos con Supral contra la corrosión, con kit de evacuación horizontal de humos. Incluso soporte y anclajes de fijación a paramento vertical, llave de corte de esfera, latiguillos flexibles. Totalmente montado, conexionado y probado.
Incluye: Replanteo del aparato. Fijación en paramento mediante elementos de anclaje. Colocación del aparato y accesorios. Conexionado con la red de conducción de agua. Conexión a la red eléctrica y de tierra. Colocación del conducto de evacuación de los productos de la combustión y los accesorios de ventilación. Puesta en marcha.
Criterio de cómputo de proyecto: Número de unidades previstas, según documentación gráfica de Proyecto.
Criterio de cómputo de obra: Se medirá el número de unidades realmente ejecutadas según especificaciones de Proyecto.

| Código | Ud | Descripción | Rendimiento | Precio | Importe |
|---|---|---|---|---|---|
| mt38vai252a | Ud | Calentador instantáneo a gas N, modelo turboMAG pro 125/1 3R H "VAILLANT", de 627x348x240 mm, con cámara de combustión estanca, baja emisión de NOx, control termostático de la temperatura, encendido electrónico a red eléctrica, sin llama piloto, y control de llama por ionización, 12 l/min, potencia útil 21,9 kW, eficiencia energética clase A, perfil de consumo L, termostato de seguridad, pantalla táctil, intercambiador de calor y cámara de combustión protegidos con Supral contra la corrosión, con kit de evacuación horizontal de humos. (material) | 1 | 323965.07 | 323965.070 |
| mt38www011 | Ud | Material auxiliar para instalaciones de agua caliente sanitaria (material) | 1 | 594.62 | 594.620 |
| mo004 | h | Oficial calefaccionista. (mano de obra) | 2.339 | 12241.03 | 28631.769 |
| mo103 | h | Medio oficial calefaccionista. (mano de obra) | 2.339 | 8888.07 | 20789.196 |
| % | % | Herramientas | 2 % | 373980.655 | 7479.613 |
|  |  | Costes directos |  |  | 381460.268 |
