# Sistema de captación solar térmica para instalación individual, integrado en techo inclinado

- Propiedad del archivo: CYPE Ingenieros S.A.
- Formato: FIEBDC-3/2016
- Programa: Generador de precios de la construcción. CYPE Ingenieros, S.A.
- Fecha: 16/05/2024
- Ámbito geográfico: Argentina
- Divisa: ARS
- Costes indirectos: 3 %
- Gastos generales: 13 %
- Beneficio industrial: 6 %
- IVA: 21 %

## I Instalaciones

### IC Calefacción, refrigeración, climatización y agua caliente sanitaria

#### ICB Captación solar

**ICB007** Ud Sistema de captación solar térmica para instalación individual, integrado en techo inclinado.
Captador solar térmico completo, partido, modelo auroSTEP plus 1.250 MID-V "VAILLANT", para colocación sobre colocación integrada en tejado, formado por un panel VFK 135 VD, en posición vertical, de 2033x1233x80 mm, superficie útil 2,35 m², rendimiento óptico 0,814, coeficiente de pérdidas primario 2,645 W/m²K y coeficiente de pérdidas secundario 0,033 W/m²K², marco de aluminio, absorbedor con tratamiento selectivo, cubierta protectora con vidrio de seguridad de 3,2 mm de espesor, interacumulador de agua caliente sanitaria de acero vitrificado para drenaje automático VIH S1 250/4 B, eficiencia energética clase B, de 250 l, 600 mm de diámetro, 1540 mm de altura, con bomba de circulación, central solar y ánodo de magnesio, cañerías y soportes para integración en tejado, juego de cañerías flexibles para conexión de captador solar térmico a interacumulador de agua caliente sanitaria, de 10 m de longitud, bomba de circulación solar, resistencia eléctrica de 2,4 kW, kit de llenado para sistema de drenaje automático, juego de racores acodados para la unión de las cañerías a el captador solar térmico, juego de racores rectos para la unión de las cañerías a el interacumulador de agua caliente sanitaria, bidón de 10 l de fluido anticongelante. Incluso líquido de relleno para captador solar térmico. Totalmente montado, conexionado y probado.
Incluye: Replanteo del conjunto. Colocación de la estructura soporte. Colocación y fijación de los paneles sobre la estructura soporte. Colocación del sistema de acumulación solar. Conexionado con la red de conducción de agua. Llenado del circuito.
Criterio de cómputo de proyecto: Número de unidades previstas, según documentación gráfica de Proyecto.
Criterio de cómputo de obra: Se medirá el número de unidades realmente ejecutadas según especificaciones de Proyecto.

| Código | Ud | Descripción | Rendimiento | Precio | Importe |
|---|---|---|---|---|---|
| mt38vai206wh | Ud | Captador solar térmico completo, partido, modelo auroSTEP plus 1.250 MID-V "VAILLANT", para colocación sobre colocación integrada en tejado, formado por un panel VFK 135 VD, en posición vertical, de 2033x1233x80 mm, superficie útil 2,35 m², rendimiento óptico 0,814, coeficiente de pérdidas primario 2,645 W/m²K y coeficiente de pérdidas secundario 0,033 W/m²K², marco de aluminio, absorbedor con tratamiento selectivo, cubierta protectora con vidrio de seguridad de 3,2 mm de espesor, interacumulador de agua caliente sanitaria de acero vitrificado para drenaje automático VIH S1 250/4 B, eficiencia energética clase B, de 250 l, 600 mm de diámetro, 1540 mm de altura, con bomba de circulación, central solar y ánodo de magnesio, cañerías y soportes para integración en tejado. (material) | 1 | 1388128.79 | 1388128.790 |
| mt38vai538a | Ud | Bidón de 10 l de fluido anticongelante, "VAILLANT". (material) | 3 | 24604.94 | 73814.820 |
| mt38vai542a | Ud | Resistencia eléctrica de 2,4 kW, "VAILLANT". (material) | 1 | 207091.59 | 207091.590 |
| mt38vai540a | Ud | Juego de cañerías flexibles para conexión de captador solar térmico a interacumulador de agua caliente sanitaria, de 10 m de longitud, "VAILLANT". (material) | 1 | 125075.12 | 125075.120 |
| mt38vai541a | Ud | Bomba de circulación solar, "VAILLANT". (material) | 1 | 112772.65 | 112772.650 |
| mt38vai543a | Ud | Kit de llenado para sistema de drenaje automático, "VAILLANT". (material) | 1 | 36907.41 | 36907.410 |
| mt38vai544a | Ud | Juego de racores acodados para la unión de las cañerías a el captador solar térmico, "VAILLANT", de 10 mm de diámetro. (material) | 1 | 12302.47 | 12302.470 |
| mt38vai545a | Ud | Juego de racores rectos para la unión de las cañerías a el interacumulador de agua caliente sanitaria, "VAILLANT", de 10 mm de diámetro. (material) | 1 | 12302.47 | 12302.470 |
| mo009 | h | Oficial instalador de captadores solares. (mano de obra) | 3.238 | 12241.03 | 39636.455 |
| mo108 | h | Medio oficial instalador de captadores solares. (mano de obra) | 3.238 | 8888.07 | 28779.571 |
| % | % | Herramientas | 2 % | 2036811.346 | 40736.227 |
|  |  | Costes directos |  |  | 2077547.573 |

## Recursos

**mt38vai206wh** Ud Captador solar térmico completo
Datos técnicos: Coste energético 5208.674 MJ; Emisión de CO2 269.182 kg
Residuos:
- embalaje: re150101 Envases de papel y cartón. (componente de residuo); rendimiento 2.9 kg; Código LER 15 01 01; Masa del elemento 1 kg; Volumen 0.001333 m3
