# Caldera a gas, doméstica, de condensación, de pie, para calefacción y agua caliente sanitaria

- Propiedad del archivo: CYPE Ingenieros S.A.
- Formato: FIEBDC-3/2016
- Programa: Generador de precios de la construcción. CYPE Ingenieros, S.A.
- Fecha: 28/01/2025
- Ámbito geográfico: Argentina
- Divisa: ARS
- Costes indirectos: 3 %
- Gastos generales: 13 %
- Beneficio industrial: 6 %
- IVA: 21 %

## I Instalaciones

### IC Calefacción, refrigeración, climatización y agua caliente sanitaria

#### ICG Calderas a gas

**ICG230** Ud Caldera a gas, doméstica, de condensación, de pie, para calefacción y agua caliente sanitaria
Caldera de pie, de condensación, para calefacción y agua caliente sanitaria acumulada, modelo VSC 206/4-5 90 ecoCOMPACT "VAILLANT", potencia útil de 4 a 20 kW (80/60°C), potencia de agua caliente sanitaria 24 kW, acumulador de agua caliente sanitaria de 90 l, caudal de agua caliente sanitaria 24,4 l/min para salto térmico de 30°C, dimensiones 1319x595x693 mm, con quemador modulante de gas natural, eficiencia energética clase A en calefacción, eficiencia energética clase A en agua caliente sanitaria, perfil de consumo XL en agua caliente sanitaria, con sistema electrónico con tecnología eBus y conexiones eléctricas ProE, sistema ADS de diagnóstico con pantalla retroiluminada, sistema Comfort Safe de funcionamiento de emergencia, bomba de circulación de alta eficiencia, vaso de expansión de 4 l para agua caliente sanitaria y vaso de expansión de 12 l para calefacción. Accesorios: kit hidráulico; ánodo electrónico para protección contra la corrosión; sifón para conexión con la red de recogida de condensados y conexión para válvula de seguridad; neutralizador de condensados. Totalmente montada, conexionada y probada.
Incluye: Replanteo. Presentación de los elementos. Montaje de la caldera y sus accesorios. Conexionado con las redes de conducción de agua, de gas, de desagües cloacales y pluviales y eléctrica, y con el conducto de evacuación de los productos de la combustión. Puesta en marcha.
Criterio de cómputo de proyecto: Número de unidades previstas, según documentación gráfica de Proyecto.
Criterio de cómputo de obra: Se medirá el número de unidades realmente ejecutadas según especificaciones de Proyecto.

| Código | Ud | Descripción | Rendimiento | Precio | Importe |
|---|---|---|---|---|---|
| mt38vai045e | Ud | Caldera de pie, de condensación, para calefacción y agua caliente sanitaria acumulada, modelo VSC 206/4-5 90 ecoCOMPACT "VAILLANT", potencia útil de 4 a 20 kW (80/60°C), potencia de agua caliente sanitaria 24 kW, acumulador de agua caliente sanitaria de 90 l, caudal de agua caliente sanitaria 24,4 l/min para salto térmico de 30°C, dimensiones 1319x595x693 mm, con quemador modulante de gas natural, eficiencia energética clase A en calefacción, eficiencia energética clase A en agua caliente sanitaria, perfil de consumo XL en agua caliente sanitaria, con sistema electrónico con tecnología eBus y conexiones eléctricas ProE, sistema ADS de diagnóstico con pantalla retroiluminada, sistema Comfort Safe de funcionamiento de emergencia, bomba de circulación de alta eficiencia, vaso de expansión de 4 l para agua caliente sanitaria y vaso de expansión de 12 l para calefacción. (material) | 1 | 4716322.45 | 4716322.450 |
| mt38vai514a | Ud | Kit hidráulico, "VAILLANT", formado por llaves de corte, llaves de llenado y vaciado, grupo de seguridad y llave de gas no precintable. (material) | 1 | 328351.56 | 328351.560 |
| mt38vai517a | Ud | Ánodo electrónico para protección contra la corrosión, "VAILLANT". (material) | 1 | 280591.33 | 280591.330 |
| mt38vai510a | Ud | Sifón para conexión con la red de recogida de condensados y conexión para válvula de seguridad, "VAILLANT". (material) | 1 | 17910.08 | 17910.080 |
| mt38vai512a | Ud | Neutralizador de condensados, "VAILLANT", para colocar entre la caldera y el caño de desagüe. (material) | 1 | 83580.4 | 83580.400 |
| mt38www012 | Ud | Material auxiliar para instalaciones de calefacción y agua caliente sanitaria (material) | 1 | 2507.41 | 2507.410 |
| mo004 | h | Oficial calefaccionista. (mano de obra) | 3.238 | 34893.33 | 112984.603 |
| mo103 | h | Medio oficial calefaccionista. (mano de obra) | 3.238 | 25332.66 | 82027.153 |
| % | % | Herramientas | 2 % | 5624274.986 | 112485.500 |
|  |  | Costes directos |  |  | 5736760.486 |

## Recursos

**mt38vai045e** Ud Caldera de pie, de condensación
Datos técnicos: Coste energético 2701.463 MJ; Emisión de CO2 208.712 kg
Residuos:
- embalaje: re150101 Envases de papel y cartón. (componente de residuo); rendimiento 2.5 kg; Código LER 15 01 01; Masa del elemento 1 kg; Volumen 0.001333 m3
- embalaje: re170201 Madera. (componente de residuo); rendimiento 0.646 kg; Código LER 17 02 01; Masa del elemento 1 kg; Volumen 0.000909 m3
