# Control centralizado para sistema solar térmico

- Propiedad del archivo: CYPE Ingenieros S.A.
- Formato: FIEBDC-3/2016
- Programa: Generador de precios de la construcción. CYPE Ingenieros, S.A.
- Fecha: 16/05/2024
- Ámbito geográfico: Argentina
- Divisa: ARS
- Costes indirectos: 3 %
- Gastos generales: 13 %
- Beneficio industrial: 6 %
- IVA: 21 %

## I Instalaciones

### IC Calefacción, refrigeración, climatización y agua caliente sanitaria

#### ICX Dispositivos de control centralizado

**ICX025** Ud Control centralizado para sistema solar térmico.
Controlador solar por diferencial de temperatura, modelo auroMATIC 570 "VAILLANT", con pantalla a color, para el control de un máximo de dos campos de captadores solares térmicos o un campo de captadores solares térmicos y un segundo acumulador de agua caliente sanitaria o la calefacción de una pileta, con cómputo de la energía solar producida y cálculo de las emisiones de CO2 evitadas. Totalmente montado, conexionado y probado.
Incluye: Replanteo. Colocación y fijación de los elementos. Conexionado con la red eléctrica.
Criterio de cómputo de proyecto: Número de unidades previstas, según documentación gráfica de Proyecto.
Criterio de cómputo de obra: Se medirá el número de unidades realmente ejecutadas según especificaciones de Proyecto.

| Código | Ud | Descripción | Rendimiento | Precio | Importe |
|---|---|---|---|---|---|
| mt38vai568a | Ud | Controlador solar por diferencial de temperatura, modelo auroMATIC 570 "VAILLANT", con pantalla a color, para el control de un máximo de dos campos de captadores solares térmicos o un campo de captadores solares térmicos y un segundo acumulador de agua caliente sanitaria o la calefacción de una pileta, con cómputo de la energía solar producida y cálculo de las emisiones de CO2 evitadas. (material) | 1 | 155831.3 | 155831.300 |
| mo005 | h | Oficial instalador de equipos de climatización. (mano de obra) | 10.793 | 12241.03 | 132117.437 |
| mo104 | h | Medio oficial instalador de equipos de climatización. (mano de obra) | 10.793 | 8888.07 | 95928.940 |
| % | % | Herramientas | 2 % | 383877.677 | 7677.554 |
|  |  | Costes directos |  |  | 391555.231 |

## Recursos

**mt38vai568a** Ud Controlador solar por diferencial de temperatura
Datos técnicos: Coste energético 30.551 MJ; Emisión de CO2 1.344 kg
Residuos:
- embalaje: re150101 Envases de papel y cartón. (componente de residuo); rendimiento 0.086 kg; Código LER 15 01 01; Masa del elemento 1 kg; Volumen 0.001333 m3
