# Fancoil de techo, sistema de dos caños, con descarga directa

- Propiedad del archivo: CYPE INGENIEROS, S.A.
- Formato: FIEBDC-3/2002
- Ámbito geográfico: Argentina
- Divisa: ARS
- Costes indirectos: 3.00 %
- Gastos generales: 13.00 %
- Beneficio industrial: 6.00 %
- IVA: 21.00 %

## I Instalaciones

### IC Calefacción, refrigeración, climatización y agua caliente sanitaria

#### ICF Unidades no autónomas para climatización

**ICF030** Ud Fancoil de techo, sistema de dos caños, con descarga directa.
Fancoil horizontal de techo con descarga directa, modelo aroVAIR VA 2-015 CN "VAILLANT", de 3 velocidades, potencia frigorífica a velocidad máxima/media/mínima: 1,5/1,06/0,92 kW, potencia frigorífica sensible a velocidad máxima 1,14 kW (temperatura de bulbo húmedo del aire interior 19°C, temperatura de entrada del agua 7°C, salto térmico 5°C), pérdida de carga del agua en refrigeración 7,63 kPa, potencia calorífica a velocidad máxima/media/mínima: 1,57/1,07/0,92 kW (temperatura de bulbo seco del aire interior 20°C, temperatura de entrada del agua 50°C), pérdida de carga del agua en calefacción 7,63 kPa, caudal de agua 0,28 m³/h, caudal de aire a velocidad máxima/media/mínima: 255/170/150 m³/h, presión sonora a velocidad máxima/media/mínima: 47/37/34 dBA, dimensiones 790x200x495 mm, peso 18 kg, mando a distancia digital Honeywell, válvula de 3 vías, modelo VA 2-3VW C. Totalmente montado, conexionado y puesto en marcha por la empresa instaladora para la comprobación de su correcto funcionamiento.
Incluye: Replanteo de la unidad. Colocación y fijación de la unidad. Conexionado con las redes de conducción de agua, eléctrica y de recogida de condensados. Puesta en marcha.
Criterio de cómputo de proyecto: Número de unidades previstas, según documentación gráfica de Proyecto.
Criterio de cómputo de obra: Se medirá el número de unidades realmente ejecutadas según especificaciones de Proyecto.

| Código | Ud | Descripción | Rendimiento | Precio | Importe |
|---|---|---|---|---|---|
| mt42vai108a | Ud | Fancoil horizontal de techo con descarga directa, modelo aroVAIR VA 2-015 CN "VAILLANT", de 3 velocidades, potencia frigorífica a velocidad máxima/media/mínima: 1,5/1,06/0,92 kW, potencia frigorífica sensible a velocidad máxima 1,14 kW (temperatura de bulbo húmedo del aire interior 19°C, temperatura de entrada del agua 7°C, salto térmico 5°C), pérdida de carga del agua en refrigeración 7,63 kPa, potencia calorífica a velocidad máxima/media/mínima: 1,57/1,07/0,92 kW (temperatura de bulbo seco del aire interior 20°C, temperatura de entrada del agua 50°C), pérdida de carga del agua en calefacción 7,63 kPa, caudal de agua 0,28 m³/h, caudal de aire a velocidad máxima/media/mínima: 255/170/150 m³/h, presión sonora a velocidad máxima/media/mínima: 47/37/34 dBA, dimensiones 790x200x495 mm, peso 18 kg. (material) | 1.000 | 190688.30 | 190688.30 |
| mt42vai105a | Ud | Válvula de 3 vías, modelo VA 2-3VW C "VAILLANT", con actuador y caños de conexión, para fancoil CN. (material) | 1.000 | 100470.18 | 100470.18 |
| mt42vai104a | Ud | Mando a distancia digital Honeywell, "VAILLANT", para instalación superficial en pared, con ajuste de temperatura, modo de funcionamiento (apagado/frío/calor) y velocidad del ventilador (baja/media/alta). (material) | 1.000 | 53310.70 | 53310.70 |
| mt35aia090aa | m | Caño rígido de PVC, enchufable, curvable en caliente, de color negro, de 16 mm de diámetro nominal, para canalización fija en superficie. Resistencia a la compresión 1250 N, resistencia al impacto 2 julios, temperatura de trabajo -5°C hasta 60°C, con grado de protección IP547, propiedades eléctricas: aislante, no propagador de la llama. Incluso abrazaderas, elementos de sujeción y accesorios (curvas, manguitos, ramales a 90°, codos y curvas flexibles). (material) | 5.000 | 505.18 | 2525.90 |
| mt42vai900 | m | Cable bus apantallado de 2 hilos, de 0,5 mm² de sección por hilo (material) | 5.000 | 328.07 | 1640.35 |
| mt37sve010c | Ud | Válvula de esfera de latón niquelado para roscar de 3/4". (material) | 2.000 | 87.01 | 174.02 |
| mo005 | h | Oficial instalador de equipos de climatización. (mano de obra) | 3.630 | 12241.03 | 44434.94 |
| mo104 | h | Medio oficial instalador de equipos de climatización. (mano de obra) | 3.630 | 8888.07 | 32263.69 |
| % | % | Herramientas | 2 % | 425508.08 | 8510.16 |
|  |  | Costes directos |  |  | 434018.24 |
