# Fancoil de cassette, sistema de dos caños

- Propiedad del archivo: CYPE INGENIEROS, S.A.
- Formato: FIEBDC-3/2002
- Ámbito geográfico: Argentina
- Divisa: ARS
- Costes indirectos: 3.00 %
- Gastos generales: 13.00 %
- Beneficio industrial: 6.00 %
- IVA: 21.00 %

## I Instalaciones

### IC Calefacción, refrigeración, climatización y agua caliente sanitaria

#### ICF Unidades no autónomas para climatización

**ICF050** Ud Fancoil de cassette, sistema de dos caños.
Fancoil de cassette, modelo aroVAIR VA 1-035 KN "VAILLANT", de 3 velocidades, potencia frigorífica a velocidad máxima/media/mínima: 3,96/3,26/2,76 kW, potencia frigorífica sensible a velocidad máxima 3,2 kW (temperatura de bulbo húmedo del aire interior 19°C, temperatura de entrada del agua 7°C, salto térmico 5°C), pérdida de carga del agua en refrigeración 11,48 kPa, potencia calorífica a velocidad máxima/media/mínima: 4,63/3,79/3,15 kW (temperatura de bulbo seco del aire interior 20°C, temperatura de entrada del agua 50°C), pérdida de carga del agua en calefacción 9,2 kPa, caudal de agua 0,7 m³/h, caudal de aire a velocidad máxima/media/mínima: 719/561/448 m³/h, presión sonora a velocidad máxima/media/mínima: 42/36/30 dBA, dimensiones 575x261x575 mm, peso 19 kg, dimensiones del panel 647x50x647 mm, y mando a distancia inalámbrico, bandeja de recogida de condensados, modelo VAZ-035-G1. Incluso elementos para suspensión del techo. Totalmente montado, conexionado y puesto en marcha por la empresa instaladora para la comprobación de su correcto funcionamiento.
Incluye: Replanteo de la unidad. Colocación y fijación de la unidad. Conexionado con las redes de conducción de agua, eléctrica y de recogida de condensados. Puesta en marcha.
Criterio de cómputo de proyecto: Número de unidades previstas, según documentación gráfica de Proyecto.
Criterio de cómputo de obra: Se medirá el número de unidades realmente ejecutadas según especificaciones de Proyecto.

| Código | Ud | Descripción | Rendimiento | Precio | Importe |
|---|---|---|---|---|---|
| mt42vai101a | Ud | Fancoil de cassette, modelo aroVAIR VA 1-035 KN "VAILLANT", de 3 velocidades, potencia frigorífica a velocidad máxima/media/mínima: 3,96/3,26/2,76 kW, potencia frigorífica sensible a velocidad máxima 3,2 kW (temperatura de bulbo húmedo del aire interior 19°C, temperatura de entrada del agua 7°C, salto térmico 5°C), pérdida de carga del agua en refrigeración 11,48 kPa, potencia calorífica a velocidad máxima/media/mínima: 4,63/3,79/3,15 kW (temperatura de bulbo seco del aire interior 20°C, temperatura de entrada del agua 50°C), pérdida de carga del agua en calefacción 9,2 kPa, caudal de agua 0,7 m³/h, caudal de aire a velocidad máxima/media/mínima: 719/561/448 m³/h, presión sonora a velocidad máxima/media/mínima: 42/36/30 dBA, dimensiones 575x261x575 mm, peso 19 kg, dimensiones del panel 647x50x647 mm, y mando a distancia inalámbrico. (material) | 1.000 | 354721.24 | 354721.24 |
| mt42vai021a | Ud | Bandeja de recogida de condensados, modelo VAZ-035-G1 "VAILLANT", para fancoil de cassette. (material) | 1.000 | 10252.06 | 10252.06 |
| mt42vsi010ao | Ud | Válvula de tres vías, con actuador; incluso conexiones y montaje. (material) | 1.000 | 30756.18 | 30756.18 |
| mt37sve010c | Ud | Válvula de esfera de latón niquelado para roscar de 3/4". (material) | 2.000 | 87.01 | 174.02 |
| mt42www090 | Ud | Kit de soportes para suspensión del techo, formado por cuatro varillas roscadas de acero galvanizado, con sus tarugos, tuercas y arandelas correspondientes. (material) | 1.000 | 9021.81 | 9021.81 |
| mo005 | h | Oficial instalador de equipos de climatización. (mano de obra) | 4.633 | 12241.03 | 56712.69 |
| mo104 | h | Medio oficial instalador de equipos de climatización. (mano de obra) | 4.633 | 8888.07 | 41178.43 |
| % | % | Herramientas | 2 % | 502816.43 | 10056.33 |
|  |  | Costes directos |  |  | 512872.76 |
