# Unidad aire-agua, bomba de calor aerotérmica, para producción de agua caliente sanitaria

- Propiedad del archivo: CYPE INGENIEROS, S.A.
- Formato: FIEBDC-3/2002
- Ámbito geográfico: Argentina
- Divisa: ARS
- Costes indirectos: 3.00 %
- Gastos generales: 13.00 %
- Beneficio industrial: 6.00 %
- IVA: 21.00 %

## I Instalaciones

### IC Calefacción, refrigeración, climatización y agua caliente sanitaria

#### ICV Unidades centralizadas para calefacción, refrigeración, climatización y agua caliente sanitaria

**ICV050** Ud Unidad aire-agua, bomba de calor aerotérmica, para producción de agua caliente sanitaria.
Bomba de calor aerotérmica, aire-agua, para producción de agua caliente sanitaria, modelo aroSTOR VWL BM 200/5 "VAILLANT", para gas R-290, de suelo, con depósito de agua caliente sanitaria de acero vitrificado de 195 litros, alimentación monofásica a 230 V, potencia calorífica máxima 1,9 kW, clase de eficiencia energética A+, perfil de consumo L, dimensiones 634x634x1458 mm, potencia sonora 50 dBA, resistencia eléctrica de apoyo de 1,2 W, intercambiador de un serpentín para apoyo de 0,8 m² de superficie de intercambio, aislamiento térmico de poliuretano inyectado de 50 mm de espesor, conexiones de ventilación, función antilegionela, protección antihielo. Totalmente montada, conexionada y puesta en marcha por la empresa instaladora para la comprobación de su correcto funcionamiento.
Incluye: Replanteo de la unidad. Colocación y fijación de la unidad y sus accesorios. Conexionado con las redes de conducción de agua, eléctrica y de recogida de condensados. Puesta en marcha.
Criterio de cómputo de proyecto: Número de unidades previstas, según documentación gráfica de Proyecto.
Criterio de cómputo de obra: Se medirá el número de unidades realmente ejecutadas según especificaciones de Proyecto.

| Código | Ud | Descripción | Rendimiento | Precio | Importe |
|---|---|---|---|---|---|
| mt42vai011c | Ud | Bomba de calor aerotérmica, aire-agua, para producción de agua caliente sanitaria, modelo aroSTOR VWL BM 200/5 "VAILLANT", para gas R-290, de suelo, con depósito de agua caliente sanitaria de acero vitrificado de 195 litros, alimentación monofásica a 230 V, potencia calorífica máxima 1,9 kW, clase de eficiencia energética A+, perfil de consumo L, dimensiones 634x634x1458 mm, potencia sonora 50 dBA, resistencia eléctrica de apoyo de 1,2 W, intercambiador de un serpentín para apoyo de 0,8 m² de superficie de intercambio, aislamiento térmico de poliuretano inyectado de 50 mm de espesor, conexiones de ventilación, función antilegionela, protección antihielo. (material) | 1.000 | 1363523.85 | 1363523.85 |
| mt37sve010c | Ud | Válvula de esfera de latón niquelado para roscar de 3/4". (material) | 2.000 | 87.01 | 174.02 |
| % | % | Herramientas | 2 % | 1363697.87 | 27273.96 |
|  |  | Costes directos |  |  | 1390971.83 |
