# Unidad aire-agua, bomba de calor aerotérmica, para producción de agua caliente sanitaria

- Propiedad del archivo: CYPE INGENIEROS, S.A.
- Formato: FIEBDC-3/2002
- Ámbito geográfico: Argentina
- Divisa: ARS
- Costes indirectos: 3.00 %
- Gastos generales: 13.00 %
- Beneficio industrial: 6.00 %
- IVA: 21.00 %

## I Instalaciones

### IC Calefacción, refrigeración, climatización y agua caliente sanitaria

#### ICV Unidades centralizadas para calefacción, refrigeración, climatización y agua caliente sanitaria

**ICV050** Ud Unidad aire-agua, bomba de calor aerotérmica, para producción de agua caliente sanitaria.
Bomba de calor aerotérmica, aire-agua, para producción de agua caliente sanitaria, modelo aroSTOR VWL B 150/5 "VAILLANT", para gas R-290, mural, con depósito de agua caliente sanitaria de acero vitrificado de 150 litros, alimentación monofásica a 230 V, potencia calorífica máxima 1,6 kW, clase de eficiencia energética A+, perfil de consumo M, dimensiones 525x543x1658 mm, potencia sonora 45 dBA, resistencia eléctrica de apoyo de 1,2 W, ánodo de magnesio, aislamiento térmico de poliuretano inyectado de 50 mm de espesor, conexiones de ventilación, función antilegionela, protección antihielo, kit de ventilación, trípode para colocación en suelo. Totalmente montada, conexionada y puesta en marcha por la empresa instaladora para la comprobación de su correcto funcionamiento.
Incluye: Replanteo de la unidad. Colocación y fijación de la unidad y sus accesorios. Conexionado con las redes de conducción de agua, eléctrica y de recogida de condensados. Puesta en marcha.
Criterio de cómputo de proyecto: Número de unidades previstas, según documentación gráfica de Proyecto.
Criterio de cómputo de obra: Se medirá el número de unidades realmente ejecutadas según especificaciones de Proyecto.

| Código | Ud | Descripción | Rendimiento | Precio | Importe |
|---|---|---|---|---|---|
| mt42vai010b | Ud | Bomba de calor aerotérmica, aire-agua, para producción de agua caliente sanitaria, modelo aroSTOR VWL B 150/5 "VAILLANT", para gas R-290, mural, con depósito de agua caliente sanitaria de acero vitrificado de 150 litros, alimentación monofásica a 230 V, potencia calorífica máxima 1,6 kW, clase de eficiencia energética A+, perfil de consumo M, dimensiones 525x543x1658 mm, potencia sonora 45 dBA, resistencia eléctrica de apoyo de 1,2 W, ánodo de magnesio, aislamiento térmico de poliuretano inyectado de 50 mm de espesor, conexiones de ventilación, función antilegionela, protección antihielo. (material) | 1.000 | 1096970.32 | 1096970.32 |
| mt37sve010c | Ud | Válvula de esfera de latón niquelado para roscar de 3/4". (material) | 2.000 | 87.01 | 174.02 |
| mt42vai014a | Ud | Trípode para colocación en suelo, "VAILLANT", para unidad aire-agua bomba de calor para producción de agua caliente sanitaria (material) | 1.000 | 32806.58 | 32806.58 |
| mt42vai012a | Ud | Kit de ventilación, "VAILLANT", formado por conducto flexible para admisión y evacuación, concéntrico de 80/125 mm de diámetro, codo y aislamiento térmico, para unidad aire-agua bomba de calor, para producción de agua caliente sanitaria (material) | 1.000 | 65613.18 | 65613.18 |
| % | % | Herramientas | 2 % | 1195564.10 | 23911.28 |
|  |  | Costes directos |  |  | 1219475.38 |
