# Unidad agua-agua, bomba de calor geotérmica, para calefacción

- Propiedad del archivo: CYPE INGENIEROS, S.A.
- Formato: FIEBDC-3/2002
- Ámbito geográfico: Argentina
- Divisa: ARS
- Costes indirectos: 3.00 %
- Gastos generales: 13.00 %
- Beneficio industrial: 6.00 %
- IVA: 21.00 %

## I Instalaciones

### IC Calefacción, refrigeración, climatización y agua caliente sanitaria

#### ICV Unidades centralizadas para calefacción, refrigeración, climatización y agua caliente sanitaria

**ICV200** Ud Unidad agua-agua, bomba de calor geotérmica, para calefacción.
Bomba de calor geotérmica, agua-agua, modelo geoTHERM perform VWS 260/3 S1 "VAILLANT", clase de eficiencia energética A+++, potencia calorífica nominal 24,5 kW, COP 4,4, potencia sonora 60 dBA, dimensiones 1289x600x680 mm, peso 250 kg, alimentación trifásica a 400 V, refrigerante R-410A, con temperatura de impulsión de hasta 65°C, compatibilidad con sistema de captación solar fotovoltaica y con sistema híbrido con bomba de calor y caldera, y módulo para refrigeración pasiva, bomba de circulación, para el circuito de calefacción, bomba de circulación, para el circuito de la captación geotérmica. Totalmente montada, conexionada y puesta en marcha por la empresa instaladora para la comprobación de su correcto funcionamiento.
Incluye: Replanteo de la unidad. Colocación y fijación de la unidad y sus accesorios. Conexionado con las redes de conducción de agua, eléctrica y de recogida de condensados. Puesta en marcha.
Criterio de cómputo de proyecto: Número de unidades previstas, según documentación gráfica de Proyecto.
Criterio de cómputo de obra: Se medirá el número de unidades realmente ejecutadas según especificaciones de Proyecto.

| Código | Ud | Descripción | Rendimiento | Precio | Importe |
|---|---|---|---|---|---|
| mt42vai061a | Ud | Bomba de calor geotérmica, agua-agua, modelo geoTHERM perform VWS 260/3 S1 "VAILLANT", clase de eficiencia energética A+++, potencia calorífica nominal 24,5 kW, COP 4,4, potencia sonora 60 dBA, dimensiones 1289x600x680 mm, peso 250 kg, alimentación trifásica a 400 V, refrigerante R-410A, con temperatura de impulsión de hasta 65°C, compatibilidad con sistema de captación solar fotovoltaica y con sistema híbrido con bomba de calor y caldera, y módulo para refrigeración pasiva. (material) | 1.000 | 9181744.03 | 9181744.03 |
| mt42vai518a | Ud | Bomba de circulación, "VAILLANT". (material) | 1.000 | 1107222.37 | 1107222.37 |
| mt42vai519a | Ud | Bomba de circulación, "VAILLANT". (material) | 1.000 | 1297910.67 | 1297910.67 |
| mt37www060f | Ud | Filtro retenedor de residuos de latón, con tamiz de acero inoxidable con perforaciones de 0,5 mm de diámetro, con rosca de 1 1/4", para una presión máxima de trabajo de 16 bar y una temperatura máxima de 110°C. (material) | 1.000 | 222.42 | 222.42 |
| mt37www050e | Ud | Manguito antivibración, de goma, con rosca de 1 1/4", para una presión máxima de trabajo de 10 bar. (material) | 4.000 | 442.80 | 1771.20 |
| mt42www050 | Ud | Termómetro bimetálico, diámetro de esfera de 100 mm, con toma vertical, con vaina de 1/2", escala de temperatura de 0 a 120°C. (material) | 1.000 | 22431.50 | 22431.50 |
| mt37sve010e | Ud | Válvula de esfera de latón niquelado para roscar de 1 1/4". (material) | 4.000 | 199.91 | 799.64 |
| mo005 | h | Oficial instalador de equipos de climatización. (mano de obra) | 15.868 | 12241.03 | 194240.66 |
| mo104 | h | Medio oficial instalador de equipos de climatización. (mano de obra) | 15.868 | 8888.07 | 141035.89 |
| % | % | Herramientas | 2 % | 11947378.38 | 238947.57 |
|  |  | Costes directos |  |  | 12186325.95 |
