# Caldera a gas, doméstica, de condensación, mural, para calefacción y agua caliente sanitaria

- Propiedad del archivo: CYPE Ingenieros S.A.
- Formato: FIEBDC-3/2016
- Programa: Generador de precios de la construcción. CYPE Ingenieros, S.A.
- Fecha: 28/01/2025
- Ámbito geográfico: Argentina
- Divisa: ARS
- Costes indirectos: 3 %
- Gastos generales: 13 %
- Beneficio industrial: 6 %
- IVA: 21 %

## I Instalaciones

### IC Calefacción, refrigeración, climatización y agua caliente sanitaria

#### ICG Calderas a gas

**ICG232** Ud Caldera a gas, doméstica, de condensación, mural, para calefacción y agua caliente sanitaria
Caldera mural, de condensación, para calefacción y agua caliente sanitaria con microacumulación, modelo VMW 30CF/1-7 SI (N-ES) ecoTEC exclusive "VAILLANT", potencia útil de 3 a 22 kW (80/60°C), potencia de agua caliente sanitaria 30 kW, caudal de agua caliente sanitaria 17,2 l/min para salto térmico de 25°C, caudal de agua caliente sanitaria 14,3 l/min para salto térmico de 30°C, dimensiones 720x440x382 mm, con quemador modulante de gas natural, eficiencia energética clase A+ en calefacción, eficiencia energética clase A en agua caliente sanitaria, perfil de consumo XXL en agua caliente sanitaria, con sistema Comfort Safe de funcionamiento de emergencia, bomba de circulación de alta eficiencia, control sensoCOMFORT (VRC 720), con display digital, por cable, programación diaria y semanal, sonda exterior para control de la temperatura, control de varios circuitos de calefacción con módulos y termostatos adicionales, control desde smartphone o tablet mediante la App myVAILLANT para IOS (iPhone e iPad) y Android, para instalar en la pared o en la caldera, sistema dualPOWER de reparto de potencia para calefacción y agua caliente sanitaria, placa de conexiones y conducto para evacuación de humos. Accesorios: sifón para conexión con la red de recogida de condensados y conexión para válvula de seguridad; neutralizador de condensados. Totalmente montada, conexionada y probada.
Incluye: Replanteo. Presentación de los elementos. Montaje de la caldera y sus accesorios. Conexionado con las redes de conducción de agua, de gas, de desagües cloacales y pluviales y eléctrica, y con el conducto de evacuación de los productos de la combustión. Puesta en marcha.
Criterio de cómputo de proyecto: Número de unidades previstas, según documentación gráfica de Proyecto.
Criterio de cómputo de obra: Se medirá el número de unidades realmente ejecutadas según especificaciones de Proyecto.

| Código | Ud | Descripción | Rendimiento | Precio | Importe |
|---|---|---|---|---|---|
| mt38vai021i | Ud | Caldera mural, de condensación, para calefacción y agua caliente sanitaria con microacumulación, modelo VMW 30CF/1-7 SI (N-ES) ecoTEC exclusive "VAILLANT", potencia útil de 3 a 22 kW (80/60°C), potencia de agua caliente sanitaria 30 kW, caudal de agua caliente sanitaria 17,2 l/min para salto térmico de 25°C, caudal de agua caliente sanitaria 14,3 l/min para salto térmico de 30°C, dimensiones 720x440x382 mm, con quemador modulante de gas natural, eficiencia energética clase A+ en calefacción, eficiencia energética clase A en agua caliente sanitaria, perfil de consumo XXL en agua caliente sanitaria, con sistema Comfort Safe de funcionamiento de emergencia, bomba de circulación de alta eficiencia, control sensoCOMFORT (VRC 720), con display digital, por cable, programación diaria y semanal, sonda exterior para control de la temperatura, control de varios circuitos de calefacción con módulos y termostatos adicionales, control desde smartphone o tablet mediante la App myVAILLANT para IOS (iPhone y iPad) y Android, para instalar en la pared o en la caldera, sistema dualPOWER de reparto de potencia para calefacción y agua caliente sanitaria, placa de conexiones y conducto para evacuación de humos. (material) | 1 | 5014823.87 | 5014823.870 |
| mt38vai510a | Ud | Sifón para conexión con la red de recogida de condensados y conexión para válvula de seguridad, "VAILLANT". (material) | 1 | 17910.08 | 17910.080 |
| mt38vai512a | Ud | Neutralizador de condensados, "VAILLANT", para colocar entre la caldera y el caño de desagüe. (material) | 1 | 83580.4 | 83580.400 |
| mt38www012 | Ud | Material auxiliar para instalaciones de calefacción y agua caliente sanitaria (material) | 1 | 2507.41 | 2507.410 |
| mo004 | h | Oficial calefaccionista. (mano de obra) | 3.526 | 34893.33 | 123033.882 |
| mo103 | h | Medio oficial calefaccionista. (mano de obra) | 3.526 | 25332.66 | 89322.959 |
| % | % | Herramientas | 2 % | 5331178.601 | 106623.572 |
|  |  | Costes directos |  |  | 5437802.173 |

## Recursos

**mt38vai021i** Ud Caldera mural, de condensación
Datos técnicos: Coste energético 4325.858 MJ; Emisión de CO2 337.896 kg
Residuos:
- embalaje: re150101 Envases de papel y cartón. (componente de residuo); rendimiento 2.529 kg; Código LER 15 01 01; Masa del elemento 1 kg; Volumen 0.001333 m3
- embalaje: re170201 Madera. (componente de residuo); rendimiento 0.65 kg; Código LER 17 02 01; Masa del elemento 1 kg; Volumen 0.000909 m3
