# Unidad aire-agua, bomba de calor aerotérmica, para producción de agua caliente sanitaria

- Propiedad del archivo: CYPE Ingenieros S.A.
- Formato: FIEBDC-3/2016
- Programa: Generador de precios de la construcción. CYPE Ingenieros, S.A.
- Fecha: 16/05/2024
- Ámbito geográfico: Argentina
- Divisa: ARS
- Costes indirectos: 3 %
- Gastos generales: 13 %
- Beneficio industrial: 6 %
- IVA: 21 %

## I Instalaciones

### IC Calefacción, refrigeración, climatización y agua caliente sanitaria

#### ICV Unidades centralizadas para calefacción, refrigeración, climatización y agua caliente sanitaria

**ICV050** Ud Unidad aire-agua, bomba de calor aerotérmica, para producción de agua caliente sanitaria.
Bomba de calor aerotérmica, aire-agua, para producción de agua caliente sanitaria, modelo aroSTOR VWL BM 270/5 "VAILLANT", para gas R-290, de suelo, con depósito de agua caliente sanitaria de acero vitrificado de 265 litros, alimentación monofásica a 230 V, potencia calorífica máxima 1,9 kW, clase de eficiencia energética A+, perfil de consumo L, dimensiones 634x634x1783 mm, potencia sonora 50 dBA, resistencia eléctrica de apoyo de 1,2 W, intercambiador de un serpentín para apoyo de 0,8 m² de superficie de intercambio, aislamiento térmico de poliuretano inyectado de 50 mm de espesor, conexiones de ventilación, función antilegionela, protección antihielo. Totalmente montada, conexionada y puesta en marcha por la empresa instaladora para la comprobación de su correcto funcionamiento.
Incluye: Replanteo de la unidad. Colocación y fijación de la unidad y sus accesorios. Conexionado con las redes de conducción de agua, eléctrica y de recogida de condensados. Puesta en marcha.
Criterio de cómputo de proyecto: Número de unidades previstas, según documentación gráfica de Proyecto.
Criterio de cómputo de obra: Se medirá el número de unidades realmente ejecutadas según especificaciones de Proyecto.

| Código | Ud | Descripción | Rendimiento | Precio | Importe |
|---|---|---|---|---|---|
| mt42vai011d | Ud | Bomba de calor aerotérmica, aire-agua, para producción de agua caliente sanitaria, modelo aroSTOR VWL BM 270/5 "VAILLANT", para gas R-290, de suelo, con depósito de agua caliente sanitaria de acero vitrificado de 265 litros, alimentación monofásica a 230 V, potencia calorífica máxima 1,9 kW, clase de eficiencia energética A+, perfil de consumo L, dimensiones 634x634x1783 mm, potencia sonora 50 dBA, resistencia eléctrica de apoyo de 1,2 W, intercambiador de un serpentín para apoyo de 0,8 m² de superficie de intercambio, aislamiento térmico de poliuretano inyectado de 50 mm de espesor, conexiones de ventilación, función antilegionela, protección antihielo. (material) | 1 | 1511153.5 | 1511153.500 |
| mt37sve010c | Ud | Válvula de esfera de latón niquelado para roscar de 3/4". (material) | 2 | 87.01 | 174.020 |
| % | % | Herramientas | 2 % | 1511327.520 | 30226.550 |
|  |  | Costes directos |  |  | 1541554.070 |

## Recursos

**mt37sve010c** Ud Válvula de esfera de latón niquelado para roscar de 3/4"
Datos técnicos: Coste energético 720.409 MJ; Emisión de CO2 48.441 kg
Residuos:
- embalaje: re150101 Envases de papel y cartón. (componente de residuo); rendimiento 0.072 kg; Código LER 15 01 01; Masa del elemento 1 kg; Volumen 0.001333 m3
