# Unidad agua-agua, bomba de calor geotérmica, para calefacción y refrigeración

- Propiedad del archivo: CYPE Ingenieros S.A.
- Formato: FIEBDC-3/2016
- Programa: Generador de precios de la construcción. CYPE Ingenieros, S.A.
- Fecha: 16/05/2024
- Ámbito geográfico: Argentina
- Divisa: ARS
- Costes indirectos: 3 %
- Gastos generales: 13 %
- Beneficio industrial: 6 %
- IVA: 21 %

## I Instalaciones

### IC Calefacción, refrigeración, climatización y agua caliente sanitaria

#### ICV Unidades centralizadas para calefacción, refrigeración, climatización y agua caliente sanitaria

**ICV210** Ud Unidad agua-agua, bomba de calor geotérmica, para calefacción y refrigeración.
Bomba de calor reversible geotérmica, agua-agua, modelo flexoTHERM exclusive 5 "VAILLANT", clase de eficiencia energética A++, potencia calorífica nominal 5,8 kW, COP 4,9, potencia frigorífica nominal 7,1 kW, EER 6,3, presión sonora 36 dBA, dimensiones 1183x595x600 mm, peso 145 kg, alimentación monofásica a 230 V, con temperatura de impulsión de hasta 65°C, circuito refrigerante con inyección de vapor EVI de alto rendimiento, válvula de 4 vías para inversión de ciclo, intercambiadores de placas de acero inoxidable de alta capacidad con inyección de líquido, refrigerante R-410A, calefacción eléctrica adicional de potencia configurable hasta 9 kW, sistema de control sensoCOMFORT VRC 720f, con control de la temperatura con sonda exterior, display digital, inalámbrico, programación diaria y semanal, para control de varios circuitos de calefacción con módulos y termostatos adicionales, y módulo de conectividad myVaillant para control desde smartphone o tablet mediante la App myVaillant para IOS (iPhone e iPad) y Android, kit hidráulico para instalación de bomba de calor flexoTHERM, armario de llenado para circuito primario geotérmico, bidón de solución agua-glicol (glicol 30%, agua 70%), módulo, modelo VR 70, módulo, modelo VR 70. Totalmente montada, conexionada y puesta en marcha por la empresa instaladora para la comprobación de su correcto funcionamiento.
Incluye: Replanteo de la unidad. Colocación y fijación de la unidad y sus accesorios. Conexionado con las redes de conducción de agua, eléctrica y de recogida de condensados. Puesta en marcha.
Criterio de cómputo de proyecto: Número de unidades previstas, según documentación gráfica de Proyecto.
Criterio de cómputo de obra: Se medirá el número de unidades realmente ejecutadas según especificaciones de Proyecto.

| Código | Ud | Descripción | Rendimiento | Precio | Importe |
|---|---|---|---|---|---|
| mt42vai050a | Ud | Bomba de calor reversible geotérmica, agua-agua, modelo flexoTHERM exclusive 5 "VAILLANT", clase de eficiencia energética A++, potencia calorífica nominal 5,8 kW, COP 4,9, potencia frigorífica nominal 7,1 kW, EER 6,3, presión sonora 36 dBA, dimensiones 1183x595x600 mm, peso 145 kg, alimentación monofásica a 230 V, con temperatura de impulsión de hasta 65°C, circuito refrigerante con inyección de vapor EVI de alto rendimiento, válvula de 4 vías para inversión de ciclo, intercambiadores de placas de acero inoxidable de alta capacidad con inyección de líquido, refrigerante R-410A, calefacción eléctrica adicional de potencia configurable hasta 9 kW, sistema de control sensoCOMFORT VRC 720f, con control de la temperatura con sonda exterior, display digital, inalámbrico, programación diaria y semanal, para control de varios circuitos de calefacción con módulos y termostatos adicionales, y módulo de conectividad myVaillant para control desde smartphone o tablet mediante la App myVaillant para IOS (iPhone y iPad) y Android. (material) | 1 | 4558065.43 | 4558065.430 |
| mt38vai611a | Ud | Módulo, modelo VR 70 "VAILLANT", para el control de 2 circuitos adicionales de calefacción, con comunicación con protocolo Ebus y 2 sondas de temperatura VR 10. (material) | 1 | 106621.41 | 106621.410 |
| mt42vai501a | Ud | Kit hidráulico para instalación de bomba de calor flexoTHERM, "VAILLANT". (material) | 1 | 537207.89 | 537207.890 |
| mt42vai510a | Ud | Armario de llenado para circuito primario geotérmico, "VAILLANT". (material) | 1 | 323965.07 | 323965.070 |
| mt42vai512a | Ud | Bidón de solución agua-glicol (glicol 30%, agua 70%), "VAILLANT", para temperaturas de hasta -16°C. (material) | 1 | 71764.42 | 71764.420 |
| mt37www060f | Ud | Filtro retenedor de residuos de latón, con tamiz de acero inoxidable con perforaciones de 0,5 mm de diámetro, con rosca de 1 1/4", para una presión máxima de trabajo de 16 bar y una temperatura máxima de 110°C. (material) | 1 | 222.42 | 222.420 |
| mt37www050e | Ud | Manguito antivibración, de goma, con rosca de 1 1/4", para una presión máxima de trabajo de 10 bar. (material) | 4 | 442.8 | 1771.200 |
| mt42www050 | Ud | Termómetro bimetálico, diámetro de esfera de 100 mm, con toma vertical, con vaina de 1/2", escala de temperatura de 0 a 120°C. (material) | 1 | 22431.5 | 22431.500 |
| mt37sve010e | Ud | Válvula de esfera de latón niquelado para roscar de 1 1/4". (material) | 4 | 199.91 | 799.640 |
| mo005 | h | Oficial instalador de equipos de climatización. (mano de obra) | 7.758 | 12241.03 | 94965.911 |
| mo104 | h | Medio oficial instalador de equipos de climatización. (mano de obra) | 7.758 | 8888.07 | 68953.647 |
| % | % | Herramientas | 2 % | 5786768.538 | 115735.371 |
|  |  | Costes directos |  |  | 5902503.909 |

## Recursos

**mt42vai050a** Ud Bomba de calor reversible geotérmica
Datos técnicos: Coste energético 6360.556 MJ; Emisión de CO2 373.032 kg
Residuos:
- embalaje: re150101 Envases de papel y cartón. (componente de residuo); rendimiento 3.263 kg; Código LER 15 01 01; Masa del elemento 1 kg; Volumen 0.001333 m3
- embalaje: re170201 Madera. (componente de residuo); rendimiento 0.74 kg; Código LER 17 02 01; Masa del elemento 1 kg; Volumen 0.000909 m3

**mt37www060f** Ud Filtro retenedor de residuos de latón
Datos técnicos: Coste energético 860.723 MJ; Emisión de CO2 61.001 kg
Residuos:
- embalaje: re150101 Envases de papel y cartón; rendimiento 0.072 kg

**mt37www050e** Ud Manguito antivibración, de goma, con rosca de 1 1/4", para una presión máxima de trabajo de 10 bar
Datos técnicos: Coste energético 185.212 MJ; Emisión de CO2 16.468 kg
Residuos:
- embalaje: re150101 Envases de papel y cartón; rendimiento 0.072 kg

**mt37sve010e** Ud Válvula de esfera de latón niquelado para roscar de 1 1/4"
Datos técnicos: Coste energético 1282.649 MJ; Emisión de CO2 86.201 kg
Residuos:
- embalaje: re150101 Envases de papel y cartón; rendimiento 0.072 kg
