# Bolardo fijo, de madera

- Propiedad del archivo: CYPE INGENIEROS, S.A.
- Formato: FIEBDC-3/2002
- Ámbito geográfico: Argentina
- Divisa: ARS
- Costes indirectos: 3.00 %
- Gastos generales: 13.00 %
- Beneficio industrial: 6.00 %
- IVA: 21.00 %

## T Equipamiento urbano

### TP Protecciones peatonales

#### TPH Hitos y bolardos

**TPH060** Ud Bolardo fijo, de madera.
Bolardo fijo prismático, de 80x15x15 cm, de madera tropical tratada con protector fungicida, insecticida e hidrófugo, con acabado en color natural, colocación con pernos de anclaje y mortero cementoso de fraguado rápido, Webertec Trafic "WEBER".
Criterio de valoración económica: El precio no incluye la superficie soporte.
Incluye: Replanteo. Colocación.
Criterio de cómputo de proyecto: Número de unidades previstas, según documentación gráfica de Proyecto.
Criterio de cómputo de obra: Se medirá el número de unidades realmente ejecutadas según especificaciones de Proyecto.

| Código | Ud | Descripción | Rendimiento | Precio | Importe |
|---|---|---|---|---|---|
| mt52mug320a | Ud | Bolardo fijo prismático, de 80x15x15 cm, de madera tropical tratada con protector fungicida, insecticida e hidrófugo, con acabado en color natural, incluso pernos de anclaje. (material) | 1.000 | 3084.10 | 3084.10 |
| mt09reh330 | kg | Mortero de resina epoxi con arena de sílice, de endurecimiento rápido, para relleno de anclajes. (material) | 0.200 | 83.60 | 16.72 |
| mo041 | h | Oficial albañil especializado en trabajos de mampostería de obra civil. (mano de obra) | 0.475 | 33952.66 | 16127.51 |
| mo087 | h | Medio oficial albañil especializado en trabajos de mampostería de obra civil. (mano de obra) | 0.475 | 25378.93 | 12054.99 |
| % | % | Herramientas | 2 % | 31283.32 | 625.67 |
|  |  | Costes directos |  |  | 31908.99 |
