# Bolardo retráctil, de acero inoxidable

- Propiedad del archivo: CYPE Ingenieros S.A.
- Formato: FIEBDC-3/2016
- Programa: Generador de precios de la construcción. CYPE Ingenieros, S.A.
- Fecha: 16/05/2024
- Ámbito geográfico: Argentina
- Divisa: ARS
- Costes indirectos: 3 %
- Gastos generales: 13 %
- Beneficio industrial: 6 %
- IVA: 21 %

## T Equipamiento urbano

### TP Protecciones peatonales

#### TPH Hitos y bolardos

**TPH130** Ud Bolardo retráctil, de acero inoxidable.
Bolardo retráctil de elevación y descenso automáticos, con cuerpo de acero inoxidable de 50 cm de altura y 14 cm de diámetro, base de 30 cm de diámetro y base empotrable de acero inoxidable de 76,5 cm de altura y 22 cm de diámetro, longitud total del conjunto 126,5 cm, cierre mediante llave de cabeza cuadrada, acabado con pintura epoxi, fijado a una base de hormigón H-20, clase de exposición ambiental A1, tamaño máximo del agregado 19,0 mm, consistencia plástica con mortero cementoso de fraguado rápido, Webertec Trafic "WEBER", color negro, compuesto de cemento, humo de sílice, fibras de acero, aditivos especiales y agregados seleccionados, con una resistencia a compresión a 28 días mayor o igual a 30 N/mm².
Criterio de valoración económica: El precio incluye la excavación.
Incluye: Replanteo. Excavación con medios manuales. Colado de la base de apoyo. Montaje. Eliminación y limpieza del material sobrante.
Criterio de cómputo de proyecto: Número de unidades previstas, según documentación gráfica de Proyecto.
Criterio de cómputo de obra: Se medirá el número de unidades realmente ejecutadas según especificaciones de Proyecto.

| Código | Ud | Descripción | Rendimiento | Precio | Importe |
|---|---|---|---|---|---|
| mt52mug390a | Ud | Bolardo retráctil de elevación y descenso automáticos, con cuerpo de acero inoxidable de 50 cm de altura y 14 cm de diámetro, base de 30 cm de diámetro y base empotrable de acero inoxidable de 76,5 cm de altura y 22 cm de diámetro, longitud total del conjunto 126,5 cm, cierre mediante llave de cabeza cuadrada, acabado con pintura epoxi. (material) | 1 | 30134.36 | 30134.360 |
| mt10hmf080Fe | m³ | Hormigón masivo H-20, clase de exposición ambiental A1, tamaño máximo del agregado 19 mm, consistencia muy plástica, elaborado, según CIRSOC 201 2005. (material) | 0.25 | 2403.24 | 600.810 |
| mt09moc140a | kg | Mortero cementoso de fraguado rápido, Webertec Trafic "WEBER", color negro, compuesto de cemento, humo de sílice, fibras de acero, aditivos especiales y agregados seleccionados, con una resistencia a compresión a 28 días mayor o igual a 30 N/mm², para la reparación de pisos de hormigón en áreas de tráfico rodado. (material) | 0.2 | 19.78 | 3.956 |
| mo041 | h | Oficial albañil especializado en trabajos de mampostería de obra civil. (mano de obra) | 0.712 | 11912.66 | 8481.814 |
| mo087 | h | Medio oficial albañil especializado en trabajos de mampostería de obra civil. (mano de obra) | 0.712 | 8905.02 | 6340.374 |
| % | % | Herramientas | 2 % | 45561.314 | 911.226 |
|  |  | Costes directos |  |  | 46472.540 |

Residuos:
- colocación: mt09moc140a; factor de residuo 0.0063

## Recursos

**mt10hmf080Fe** m³ Hormigón masivo H-20
Datos técnicos: Coste energético 1840.000 MJ; Emisión de CO2 230.000 kg; Código LER 17 01 01; Masa del elemento 2300 kg; Volumen 1.533333 m3

**mt09moc140a** kg Mortero cementoso de fraguado rápido
Datos técnicos: Coste energético 2.394 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
