# Mortero tipo Grout para relleno, por colado, de apoyos estructurales

- Propiedad del archivo: CYPE INGENIEROS, S.A.
- Formato: FIEBDC-3/2002
- Ámbito geográfico: Argentina
- Divisa: ARS
- Costes indirectos: 3.00 %
- Gastos generales: 13.00 %
- Beneficio industrial: 6.00 %
- IVA: 21.00 %

## E Estructuras

### EP Hormigón prefabricado

#### EPS Columnas

**EPS030** l Mortero tipo Grout para relleno, por colado, de apoyos estructurales.
Mortero cementoso fluido de altas prestaciones mecánicas y de retracción compensada, Webertec Grout 850 "WEBER", con una resistencia a compresión a 28 días mayor o igual a 89 N/mm², utilizado en el relleno por colado de apoyos estructurales.
Incluye: Replanteo. Limpieza de la zona de aplicación. Preparación de la mezcla. Colado del mortero en capas sucesivas. Curado del mortero. Limpieza de los restos generados.
Criterio de cómputo de proyecto: Volumen medido según documentación gráfica de Proyecto.
Criterio de cómputo de obra: Se medirá el volumen realmente ejecutado según especificaciones de Proyecto.

| Código | Ud | Descripción | Rendimiento | Precio | Importe |
|---|---|---|---|---|---|
| mt09rew080b | kg | Mortero cementoso fluido de altas prestaciones mecánicas y de retracción compensada, Webertec Grout 850 "WEBER", con una resistencia a compresión a 28 días mayor o igual a 89 N/mm², compuesto de cemento, aditivos especiales y agregados seleccionados, para uso general, para anclajes y rellenos de 2 a 30 mm de espesor. (material) | 1.950 | 10.25 | 19.99 |
| mo020 | h | Oficial albañil especializado en trabajos de mampostería. (mano de obra) | 0.005 | 11912.66 | 59.56 |
| mo113 | h | Ayudante de albañil especializado en trabajos de mampostería. (mano de obra) | 0.005 | 8579.62 | 42.90 |
| % | % | Herramientas | 2 % | 122.45 | 2.45 |
|  |  | Costes directos |  |  | 124.90 |
