# Impermeabilización líquida de cornisa o alero

- Propiedad del archivo: CYPE INGENIEROS, S.A.
- Formato: FIEBDC-3/2002
- Ámbito geográfico: Argentina
- Divisa: ARS
- Costes indirectos: 3.00 %
- Gastos generales: 13.00 %
- Beneficio industrial: 6.00 %
- IVA: 21.00 %

## N Aislamientos e impermeabilizaciones

### NL Impermeabilizaciones líquidas

#### NLF Fachadas

**NLF005** m² Impermeabilización líquida de cornisa o alero.
Impermeabilización líquida de cornisa o alero de hormigón armado, con tres manos de revestimiento elástico impermeabilizante Weberdry Easy Roof "WEBER", color gris, compuesto de polímeros sintéticos en dispersión, cargas y pigmentos minerales y fibras, 2,25 kg/m², sobre mortero de cemento, confeccionado en obra, con aditivo hidrófugo, dosificación 1:6, con pendiente del 1% al 5%, acabado fratasado.
Incluye: Colado, extendido y reglado de la capa de mortero de formación de pendientes. Aplicación del impermeabilizante.
Criterio de cómputo de proyecto: Superficie medida según documentación gráfica de Proyecto.
Criterio de cómputo de obra: Se medirá la superficie realmente ejecutada según especificaciones de Proyecto.

| Código | Ud | Descripción | Rendimiento | Precio | Importe |
|---|---|---|---|---|---|
| mt28mic030k | kg | Revestimiento elástico impermeabilizante Weberdry Easy Roof "WEBER", color gris, compuesto de polímeros sintéticos en dispersión, cargas y pigmentos minerales y fibras. (material) | 2.250 | 88.48 | 199.08 |
| mt08aaa010a | m³ | Agua. (material) | 0.006 | 19.03 | 0.11 |
| mt01arg005a | t | Arena de cantera, para mortero preparado en obra. (material) | 0.033 | 221.35 | 7.30 |
| mt08cem000g | kg | Cemento gris en sacos. (material) | 5.000 | 3.65 | 18.25 |
| mt08adt010 | kg | Aditivo hidrófugo para impermeabilización de morteros u hormigones. (material) | 0.100 | 15.21 | 1.52 |
| mq06hor010 | h | Hormigonera eléctrica con una capacidad de amasado de 160 l. (maquinaria) | 0.014 | 886.15 | 12.41 |
| op00tal020 |  | Taladro con batidora. | 0.200 | 0.00 | 0.00 |
| mo032 | h | Oficial aplicador de productos impermeabilizantes. (mano de obra) | 0.281 | 11912.66 | 3347.46 |
| mo070 | h | Medio oficial aplicador de productos impermeabilizantes. (mano de obra) | 0.281 | 8905.02 | 2502.31 |
| % | % | Herramientas | 2 % | 6088.44 | 121.77 |
|  |  | Costes directos |  |  | 6210.21 |
