# Rejuntado de piso de piedra natural

- Propiedad del archivo: CYPE INGENIEROS, S.A.
- Formato: FIEBDC-3/2002
- Ámbito geográfico: Argentina
- Divisa: ARS
- Costes indirectos: 3.00 %
- Gastos generales: 13.00 %
- Beneficio industrial: 6.00 %
- IVA: 21.00 %

## R Revestimientos

### RS Pisos

#### RSY Reparaciones

**RSY030** m² Rejuntado de piso de piedra natural.
Rejuntado de piso de piedra natural con juntas enrasadas de 3 mm de ancho, mediante mortero de juntas cementoso mejorado, tipo CG2 W A, con absorción de agua reducida y resistencia elevada a la abrasión, Webercolor Junta Ancha "WEBER", color Blanco. Incluso eliminación del material de juntas existente con medios manuales, retirada del material disgregado con brocha o cepillo y soplado de las juntas con aire a presión previamente al rejuntado, eliminación del material sobrante, limpieza del piso, retirada y acopio de los restos generados.
Incluye: Vaciado y limpieza de las juntas. Colado del material de rejuntado. Limpieza del pavimento. Retirada y acopio de los restos generados.
Criterio de cómputo de proyecto: Superficie medida según documentación gráfica de Proyecto.
Criterio de cómputo de obra: Se medirá la superficie realmente ejecutada según especificaciones de Proyecto.

| Código | Ud | Descripción | Rendimiento | Precio | Importe |
|---|---|---|---|---|---|
| mt09mcw050ha | kg | Mortero de juntas cementoso mejorado, tipo CG2 W A, con absorción de agua reducida y resistencia elevada a la abrasión, Webercolor Junta Ancha "WEBER", color Blanco, compuesto de cemento, agregados calcáreos, resinas sintéticas, aditivos orgánicos e inorgánicos específicos y pigmentos minerales, con muy bajo contenido de sustancias orgánicas volátiles (VOC), de endurecimiento sin retracción e impermeable al agua, para rejuntado de todo tipo de piezas cerámicas y piedras naturales, para juntas de 3 a 15 mm. (material) | 0.040 | 16.03 | 0.64 |
| mq08lch030 | h | Equipo de chorro de aire a presión. (maquinaria) | 0.059 | 819.89 | 48.37 |
| mo077 | h | Medio oficial albañil especializado en trabajos de mampostería. (mano de obra) | 0.320 | 8905.02 | 2849.61 |
| mo113 | h | Ayudante de albañil especializado en trabajos de mampostería. (mano de obra) | 0.320 | 8579.62 | 2745.48 |
| % | % | Herramientas | 2 % | 5644.10 | 112.88 |
|  |  | Costes directos |  |  | 5756.98 |
