# Mortero tipo Grout para relleno, por colado, de apoyos estructurales

- Propiedad del archivo: CYPE Ingenieros S.A.
- Formato: FIEBDC-3/2016
- Programa: Generador de precios de la construcción. CYPE Ingenieros, S.A.
- Fecha: 16/05/2024
- Ámbito geográfico: Argentina
- Divisa: ARS
- Costes indirectos: 3 %
- Gastos generales: 13 %
- Beneficio industrial: 6 %
- IVA: 21 %

## E Estructuras

### EH Hormigón armado

#### EHW Anclajes estructurales

**EHW030** l Mortero tipo Grout para relleno, por colado, de apoyos estructurales.
Mortero cementoso fluido de altas prestaciones mecánicas y de retracción compensada, Webertec Grout 600 "WEBER", con una resistencia a compresión a 28 días mayor o igual a 60 N/mm², utilizado en el relleno por colado de apoyos estructurales.
Incluye: Replanteo. Limpieza de la zona de aplicación. Preparación de la mezcla. Colado del mortero en capas sucesivas. Curado del mortero. Limpieza de los restos generados.
Criterio de cómputo de proyecto: Volumen medido según documentación gráfica de Proyecto.
Criterio de cómputo de obra: Se medirá el volumen realmente ejecutado según especificaciones de Proyecto.

| Código | Ud | Descripción | Rendimiento | Precio | Importe |
|---|---|---|---|---|---|
| mt09rew080a | kg | Mortero cementoso fluido de altas prestaciones mecánicas y de retracción compensada, Webertec Grout 600 "WEBER", con una resistencia a compresión a 28 días mayor o igual a 60 N/mm², compuesto de cemento, aditivos especiales y agregados seleccionados, para uso general, para anclajes y rellenos de 2 a 30 mm de espesor. (material) | 1.95 | 6.98 | 13.611 |
| mo020 | h | Oficial albañil especializado en trabajos de mampostería. (mano de obra) | 0.007 | 11912.66 | 83.389 |
| mo113 | h | Ayudante de albañil especializado en trabajos de mampostería. (mano de obra) | 0.007 | 8579.62 | 60.057 |
| % | % | Herramientas | 2 % | 157.057 | 3.141 |
|  |  | Costes directos |  |  | 160.198 |

Residuos:
- colocación: mt09rew080a; factor de residuo 0.0063

## Recursos

**mt09rew080a** kg Mortero cementoso fluido de altas prestaciones mecánicas y de retracción compensada
Datos técnicos: Coste energético 2.394 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
