# Losa de viguetas de madera y entrevigado con alfarjías y ladrillos cerámicos colocados por tabla

- Propiedad del archivo: CYPE Ingenieros S.A.
- Formato: FIEBDC-3/2016
- Programa: Generador de precios de la construcción. CYPE Ingenieros, S.A.
- Fecha: 16/05/2024
- Ámbito geográfico: Argentina
- Divisa: ARS
- Costes indirectos: 3 %
- Gastos generales: 13 %
- Beneficio industrial: 6 %
- IVA: 21 %

## E Estructuras

### EM Madera

#### EMF Losas

**EMF040** m² Losa de viguetas de madera y entrevigado con alfarjías y ladrillos cerámicos colocados por tabla.
Losa tradicional con un intereje de 50 cm, compuesto por viguetas de madera aserrada de pino, de 70x70 mm de sección, con acabado cepillado colocadas mediante apoyo sobre elemento estructural; entrevigado compuesto de alfarjías de madera aserrada de pino, de 70x30 mm de sección, con acabado cepillado, sobre las que apoya un tablero de ladrillos cerámicos vistos macizos de elaboración manual, tipo tejar, color rojo, 24x11,5x3,5 cm, colocados por tabla; y malla soldada Q 55 250x250 mm de acero AM 500 N, en capa de compresión de 4 cm de espesor de hormigón liviano HL-25/B/10/XC2, densidad entre 1200 y 1500 kg/m³, (cantidad mínima de cemento 275 kg/m³), elaborado, y colado con grúa; apuntalamiento y desapuntalamiento de las viguetas. Incluso, alambre de atar, separadores, elementos de atado de viguetas y zunchos perimetrales de planta y huecos.
Incluye: Preparación del perímetro de apoyo de las viguetas. Replanteo y colocación en seco de las viguetas. Apuntalamiento. Resolución del apoyo sobre el elemento estructural. Disposición de alfarjías clavadas a las viguetas. Formación del tablero de ladrillo macizo. Colocación de la malla soldada. Colado y compactación del hormigón. Reglado y nivelación de la capa de compresión. Curado del hormigón. Desapuntalamiento.
Criterio de cómputo de proyecto: Superficie medida en verdadera magnitud desde las caras exteriores de los zunchos del perímetro, según documentación gráfica de Proyecto, deduciendo los huecos de superficie mayor de 6 m².
Criterio de cómputo de obra: Se medirá, en verdadera magnitud, desde las caras exteriores de los zunchos del perímetro, la superficie realmente ejecutada según especificaciones de Proyecto, deduciendo los huecos de superficie mayor de 6 m². Se consideran incluidos todos los elementos integrantes de la losa señalados en los planos y detalles del Proyecto.

| Código | Ud | Descripción | Rendimiento | Precio | Importe |
|---|---|---|---|---|---|
| mt50spa052b | m | Tablón de madera de pino, de 20x7,2 cm. (material) | 0.04 | 80.17 | 3.207 |
| mt50spa101 | kg | Clavos de acero. (material) | 0.045 | 23.74 | 1.068 |
| mt50spa081a | Ud | Puntal metálico telescópico, de hasta 3 m de altura. (material) | 0.013 | 244.15 | 3.174 |
| mt07mee101dd | m³ | Madera aserrada de pino para viguetas, de hasta 5 m de longitud, de 70x70 mm de sección, con acabado cepillado. (material) | 0.01 | 6935 | 69.350 |
| mt07emr111b | Ud | Clavo, de 4 mm de diámetro y 50 mm de longitud, de acero galvanizado de alta adherencia. (material) | 4 | 1.18 | 4.720 |
| mt07mee101fc | m³ | Madera aserrada de pino para alfarjías, de hasta 5 m de longitud, de 70x30 mm de sección, con acabado cepillado. (material) | 0.009 | 6935 | 62.415 |
| mt05mte010a | Ud | Ladrillo cerámico visto macizo de elaboración manual (tejar), color rojo, 24x11,5x3,5 cm, densidad 1850 kg/m³. (material) | 37.8 | 7.32 | 276.696 |
| mt09mif010ca | t | Mortero industrial para albañilería, de cemento, color gris, categoría M-5 (resistencia a compresión 5 N/mm²), suministrado en sacos. (material) | 0.005 | 698.75 | 3.494 |
| mt07aco020m | Ud | Separador homologado para malla soldada. (material) | 1 | 1.11 | 1.110 |
| mt07ame080bbd | m² | Malla soldada Q 55 separación 250x250 mm, con alambres longitudinales de 4,2 mm de diámetro y alambres transversales de 4,2 mm de diámetro, acero AM 500 N, según IRAM-IAS U 500-06. (material) | 1.1 | 31.99 | 35.189 |
| mt08var050 | kg | Alambre galvanizado para atar, de 1,30 mm de diámetro. (material) | 0.017 | 19.03 | 0.324 |
| mt10hes050psa | m³ | Hormigón liviano HLA-25/B/10/XC2, de entre 1200 y 1500 kg/m³ de densidad, cantidad mínima de cemento 275 kg/m³, elaborado. (material) | 0.042 | 1971.5 | 82.803 |
| mo048 | h | Oficial montador de estructura de madera. (mano de obra) | 0.07 | 12397.13 | 867.799 |
| mo095 | h | Medio oficial montador de estructura de madera. (mano de obra) | 0.035 | 9260.87 | 324.130 |
| mo020 | h | Oficial albañil especializado en trabajos de mampostería. (mano de obra) | 0.997 | 11912.66 | 11876.922 |
| mo113 | h | Ayudante de albañil especializado en trabajos de mampostería. (mano de obra) | 0.625 | 8579.62 | 5362.263 |
| mo044 | h | Oficial armador de encofrados. (mano de obra) | 0.134 | 12397.13 | 1661.215 |
| mo091 | h | Medio oficial armador de encofrados. (mano de obra) | 0.134 | 9260.87 | 1240.957 |
| mo043 | h | Oficial armador de hierro. (mano de obra) | 0.03 | 12397.13 | 371.914 |
| mo090 | h | Medio oficial armador de hierro. (mano de obra) | 0.03 | 9260.87 | 277.826 |
| mo045 | h | Oficial armador en hormigón. (mano de obra) | 0.011 | 12397.13 | 136.368 |
| mo092 | h | Medio oficial armador en hormigón. (mano de obra) | 0.045 | 9260.87 | 416.739 |
| % | % | Herramientas | 2 % | 23079.683 | 461.594 |
|  |  | Costes directos |  |  | 23541.277 |

Residuos:
- colocación: mt50spa052b Tablón de madera de pino, de 20x7,2 cm; factor de residuo 1
- colocación: mt50spa101 Clavos de acero; factor de residuo 0.0045
- colocación: mt50spa081a Puntal metálico telescópico, de hasta 3 m de altura; factor de residuo 1
- colocación: mt07mee101dd Madera aserrada de pino para viguetas, de hasta 5 m de longitud, de 70x70 mm de sección, con acabado cepillado; factor de residuo 0.0015
- colocación: mt07mee101fc Madera aserrada de pino para alfarjías, de hasta 5 m de longitud, de 70x30 mm de sección, con acabado cepillado; factor de residuo 0.0015
- colocación: mt05mte010a Ladrillo cerámico visto macizo de elaboración manual (tejar), color rojo, 24x11,5x3,5 cm, densidad 1850 kg/m³; factor de residuo 0.0105
- colocación: mt09mif010ca; factor de residuo 0.0189
- colocación: mt07ame080bbd; factor de residuo 0.0217247
- colocación: mt08var050 Alambre galvanizado para atar, de 1,30 mm de diámetro; factor de residuo 0.0038

## Recursos

**mt50spa052b** m Tablón de madera de pino, de 20x7,2 cm
Datos técnicos: Coste energético 1124.755 MJ; Emisión de CO2 -15.401 kg; Código LER 17 02 01; Masa del elemento 8.28 kg; Volumen 0.007527 m3

**mt50spa101** kg Clavos de acero
Datos técnicos: Coste energético 9.830 MJ; Emisión de CO2 0.510 kg; Código LER 17 04 05; Masa del elemento 1 kg; Volumen 0.000476 m3

**mt50spa081a** Ud Puntal metálico telescópico, de hasta 3 m de altura
Datos técnicos: Coste energético 97.317 MJ; Emisión de CO2 5.049 kg; Código LER 17 04 05; Masa del elemento 9.9 kg; Volumen 0.004714 m3

**mt07mee101dd** m³ Madera aserrada de pino para viguetas, de hasta 5 m de longitud, de 70x70 mm de sección, con acabado cepillado
Datos técnicos: Coste energético 17005.075 MJ; Emisión de CO2 -501.408 kg; Código LER 17 02 01; Masa del elemento 380 kg; Volumen 0.345455 m3
Residuos:
- embalaje: re170203 Plástico. (componente de residuo); rendimiento 0.04 kg; Código LER 17 02 03; Masa del elemento 1 kg; Volumen 0.001667 m3

**mt07emr111b** Ud Clavo, de 4 mm de diámetro y 50 mm de longitud, de acero galvanizado de alta adherencia
Datos técnicos: Coste energético 4.647 MJ; Emisión de CO2 0.317 kg
Residuos:
- embalaje: re150101 Envases de papel y cartón. (componente de residuo); rendimiento 0.09 kg; Código LER 15 01 01; Masa del elemento 1 kg; Volumen 0.001333 m3
- embalaje: re170203 Plástico; rendimiento 0.045 kg

**mt07mee101fc** m³ Madera aserrada de pino para alfarjías, de hasta 5 m de longitud, de 70x30 mm de sección, con acabado cepillado
Datos técnicos: Coste energético 17005.075 MJ; Emisión de CO2 -501.408 kg; Código LER 17 02 01; Masa del elemento 380 kg; Volumen 0.345455 m3
Residuos:
- embalaje: re170203 Plástico; rendimiento 0.04 kg

**mt05mte010a** Ud Ladrillo cerámico visto macizo de elaboración manual (tejar), color rojo, 24x11,5x3,5 cm, densidad 1850 kg/m³
Datos técnicos: Coste energético 27.960 MJ; Emisión de CO2 0.412 kg; Código LER 17 01 02; Masa del elemento 1.6 kg; Volumen 0.00128 m3
Residuos:
- embalaje: re170201 Madera. (componente de residuo); rendimiento 0.005 kg; Código LER 17 02 01; Masa del elemento 1 kg; Volumen 0.000909 m3
- embalaje: re170203 Plástico; rendimiento 0.001 kg

**mt09mif010ca** t Mortero industrial para albañilería
Datos técnicos: Coste energético 2050.870 MJ; Emisión de CO2 177.583 kg; Código LER 17 01 01; Masa del elemento 1000 kg; Volumen 0.666667 m3
Residuos:
- embalaje: re150101 Envases de papel y cartón; rendimiento 8.571 kg
- embalaje: re170201 Madera; rendimiento 0.463 kg
- embalaje: re170203 Plástico; rendimiento 0.241 kg

**mt07aco020m** Ud Separador homologado para malla soldada
Datos técnicos: Coste energético 1.105 MJ; Emisión de CO2 0.114 kg
Residuos:
- embalaje: re150101 Envases de papel y cartón; rendimiento 0.072 kg

**mt07ame080bbd** m² Malla soldada Q 55 separación 250x250 mm
Datos técnicos: Coste energético 8.749 MJ; Emisión de CO2 0.454 kg; Código LER 17 04 05; Masa del elemento 0.89 kg; Volumen 0.000424 m3

**mt08var050** kg Alambre galvanizado para atar, de 1,30 mm de diámetro
Datos técnicos: Coste energético 25.100 MJ; Emisión de CO2 2.560 kg; Código LER 17 04 05; Masa del elemento 1 kg; Volumen 0.000476 m3

**mt10hes050psa** m³ Hormigón liviano HLA-25/B/10/XC2
Datos técnicos: Coste energético 1080.000 MJ; Emisión de CO2 135.000 kg; Código LER 17 01 01; Masa del elemento 1350 kg; Volumen 0.9 m3
